# Transporte, colocação em obra e remoção de fresadora

- Propriedade do ficheiro: CYPE Ingenieros S.A.
- Formato: FIEBDC-3/2016
- Programa: Gerador de preços para construção civil. CYPE Ingenieros, S.A.
- Data: 26/03/2024
- Âmbito geográfico: Brasil
- Moeda: BRL
- Custos indiretos: 3 %
- Despesas gerais: 13 %
- Lucro: 6 %
- IVA: 17 %

## C Fundações

### CC Contenções

#### CCP Paredes diafragma

**CCP070** Un Transporte, colocação em obra e remoção de fresadora.
Transporte, colocação em obra através de guindaste móvel e remoção de fresadora, para a regularização dos paramentos verticais do tardoz da parede diafragma, e para a execução do rebaixe nos encontros com lajes de subsolo e radier.
Critérios considerados na determinação do preço da unidade de obra: O preço inclui o deslocamento à obra do pessoal especializado.
Inclui: Transporte à obra. Montagem do equipamento. Desmontagem do equipamento. Remoção do equipamento>.
Critério de medição de projeto: Número de unidades previstas, segundo documentação gráfica de Projeto.
Critério de quantitativos de obra: Medir-se-á o número de unidades realmente executadas segundo especificações de Projeto.

| Código | Un | Descrição | Rendimento | Preço | Importância |
|---|---|---|---|---|---|
| mq03fre011 | Un | Transporte, colocação em obra e remoção de equipamento de fresagem para parede diafragma. (equipamento) | 1 | 4902.22 | 4902.220 |
| mq07gte010d | h | Guindaste móvel de braço telescópico com uma capacidade de elevação de 40 t e 35 m de altura máxima de trabalho. (equipamento) | 2 | 325.44 | 650.880 |
| % | % | Custos diretos complementares | 2 % | 5553.100 | 111.062 |
|  |  | Custos diretos |  |  | 5664.162 |
