# Concreto ciclópico

- Propriedade do ficheiro: CYPE Ingenieros S.A.
- Formato: FIEBDC-3/2016
- Programa: Gerador de preços para construção civil. CYPE Ingenieros, S.A.
- Data: 26/03/2024
- Âmbito geográfico: Brasil
- Moeda: BRL
- Custos indiretos: 3 %
- Despesas gerais: 13 %
- Lucro: 6 %
- IVA: 17 %

## C Fundações

### CH Concretos, aços e sistemas de fôrmas

#### CHH Concretos

**CHH010** m³ Concreto ciclópico.
Concreto ciclópico, realizado com concreto C10, brita 2, consistência S100 dosado em central e concretagem com bomba (60% de volume) e pedra de mão (pedra de mão (pedra de mão (pedra de mão (rachão)))) de tamanho máximo 40 cm (40% de volume), para formação de sapata corrida.
Inclui: Concretagem e compactação do concreto. Colocação das pedras no concreto fresco. Cura do concreto.
Critério de medição de projeto: Volume teórico, segundo documentação gráfica de Projeto.
Critério de quantitativos de obra: Medir-se-á o volume teórico executado segundo especificações de Projeto, sem incluir os incrementos por excessos de escavação não autorizados.

| Código | Un | Descrição | Rendimento | Preço | Importância |
|---|---|---|---|---|---|
| mt10hmf060Icb | m³ | Concreto simples C10, brita 2, consistência S100, dosado em central, segundo ABNT NBR 8953. (material) | 0.66 | 281.27 | 185.638 |
| mt01arg110f | m³ | Pedra de mão (pedra de mão (rachão)) de tamanho máximo 40 cm. (material) | 0.4 | 80.01 | 32.004 |
| % | % | Custos diretos complementares | 2 % | 217.642 | 4.353 |
|  |  | Custos diretos |  |  | 221.995 |

Resíduos:
- colocação: mt10hmf060Icb Concreto simples C10, brita 2, consistência S100, dosado em central, segundo ABNT NBR 8953; fator de resíduo 0.00138535
- colocação: mt01arg110f Pedra de mão (pedra de mão (rachão)) de tamanho máximo 40 cm; fator de resíduo 0.00640469

## Recursos

**mt10hmf060Icb** m³ Concreto simples C10, brita 2, consistência S100, dosado em central, segundo ABNT NBR 8953
Dados técnicos: Custo energético 1920.000 MJ; Emissão de CO2 240.000 kg; Código LER 17 01 01; Massa do elemento 2400 kg; Volume 1.6 m3

**mt01arg110f** m³ Pedra de mão (pedra de mão (rachão)) de tamanho máximo 40 cm
Dados técnicos: Custo energético 146.250 MJ; Emissão de CO2 7.800 kg; Código LER 01 04 08; Massa do elemento 1950 kg; Volume 1.3 m3
