# Transporte, colocação em obra e remoção de equipamento completo para microestacas

- Propriedade do ficheiro: CYPE Ingenieros S.A.
- Formato: FIEBDC-3/2016
- Programa: Gerador de preços para construção civil. CYPE Ingenieros, S.A.
- Data: 26/03/2024
- Âmbito geográfico: Brasil
- Moeda: BRL
- Custos indiretos: 3 %
- Despesas gerais: 13 %
- Lucro: 6 %
- IVA: 17 %

## C Fundações

### CP Profundas

#### CPM Microestacas

**CPM001** Un Transporte, colocação em obra e remoção de equipamento completo para microestacas.
Transporte, colocação em obra e remoção de equipamento completo para a execução de microestacas, a uma distância de até 50 km.
Critérios considerados na determinação do preço da unidade de obra: O preço inclui o deslocamento à obra do pessoal especializado e o transporte dos materiais.
Inclui: Transporte à obra. Montagem do equipamento. Desmontagem do equipamento. Remoção do equipamento>.
Critério de medição de projeto: Número de unidades previstas, segundo documentação gráfica de Projeto.
Critério de quantitativos de obra: Medir-se-á o número de unidades realmente executadas segundo especificações de Projeto.

| Código | Un | Descrição | Rendimento | Preço | Importância |
|---|---|---|---|---|---|
| mq03pva050a | Un | Transporte, colocação em obra e remoção de equipamento completo para execução de microestacas, a uma distância de até 50 km. (equipamento) | 1 | 11019.71 | 11019.710 |
| % | % | Custos diretos complementares | 2 % | 11019.710 | 220.394 |
|  |  | Custos diretos |  |  | 11240.104 |
