# Parede autoportante de estacas-prancha metálicas

- Propriedade do ficheiro: CYPE Ingenieros S.A.
- Formato: FIEBDC-3/2016
- Programa: Gerador de preços para construção civil. CYPE Ingenieros, S.A.
- Data: 13/02/2025
- Âmbito geográfico: Brasil
- Moeda: BRL
- Custos indiretos: 3 %
- Despesas gerais: 13 %
- Lucro: 6 %
- IVA: 17 %

## C Fundações

### CT Estacas-prancha

#### CTA Paredes autoportantes

**CTA010** m² Parede autoportante de estacas-prancha metálicas.
Parede autoportante de estacas-prancha metálicas sobrepostas, cravadas no terreno de forma provisória, até alcançar no máximo 5 m de profundidade em terreno de areias, formada por perfis metálicos de aço laminado, com forma ondulada de 600 mm de largura de perfil, 8 mm de espessura e módulo de resistência de 242 cm³/m de parede.
Inclui: Disposição de guias. Cravação das estacas-prancha. Extração das estacas-prancha.
Critério de medição de projeto: Superfície medida segundo documentação gráfica de Projeto.
Critério de quantitativos de obra: Medir-se-á a superfície realmente executada segundo especificações de Projeto.

| Código | Un | Descrição | Rendimento | Preço | Importância |
|---|---|---|---|---|---|
| mt07tmt010a | m² | Estaca-prancha recuperável para 25 utilizações formada por perfis de aço laminado com forma trapezoidal, de 600 mm de largura de perfil e 8 mm de espessura, com um módulo resistente de 242 cm³/m de parede; sistema de união através de sobreposição. (material) | 1 | 17.28 | 17.280 |
| mq07gte010c | h | Guindaste móvel de braço telescópico com uma capacidade de elevação de 30 t e 27 m de altura máxima de trabalho. (equipamento) | 0.285 | 293.57 | 83.667 |
| mq03tab010 | h | Martelo percutor de duplo efeito, com motor. (equipamento) | 0.285 | 861.9 | 245.642 |
| mo089 | h | Ajudante de estruturas de concreto armado. (mão de obra) | 0.314 | 31.41 | 9.863 |
| % | % | Custos diretos complementares | 2 % | 356.452 | 7.129 |
|  |  | Custos diretos |  |  | 363.581 |

Resíduos:
- colocação: mt07tmt010a; fator de resíduo 1

## Recursos

**mt07tmt010a** m² Estaca-prancha recuperável para 25 utilizações formada por perfis de aço laminado com forma trapezoidal
Dados técnicos: Custo energético 38.927 MJ; Emissão de CO2 2.020 kg; Código LER 17 04 05; Massa do elemento 3.96 kg; Volume 0.001886 m3
