# Demolição de muro de alvenaria de pedra

- Propriedade do ficheiro: CYPE Ingenieros S.A.
- Formato: FIEBDC-3/2016
- Programa: Gerador de preços para construção civil. CYPE Ingenieros, S.A.
- Data: 13/02/2025
- Âmbito geográfico: Brasil
- Moeda: BRL
- Custos indiretos: 3 %
- Despesas gerais: 13 %
- Lucro: 6 %
- IVA: 17 %

## D Demolições

### DD Fundações

#### DDC Contenções

**DDC010** m³ Demolição de muro de alvenaria de pedra.
Demolição de muro de contenção de alvenaria de pedra, com meios manuais, e carga manual em caminhão ou caçamba.
Inclui: Demolição do elemento. Fragmentação do entulho em peças manejáveis. Remoção e acumulação de entulho. Limpeza dos restos da obra. Carga manual de entulho em caminhão ou caçamba.
Critério de medição de projeto: Volume medido segundo documentação gráfica de Projeto.
Critério de quantitativos de obra: Será medido o volume realmente demolido segundo especificações de Projeto.

| Código | Un | Descrição | Rendimento | Preço | Importância |
|---|---|---|---|---|---|
| mo113 | h | Auxiliar de serviços gerais. (mão de obra) | 6.688 | 28.94 | 193.551 |
| % | % | Custos diretos complementares | 2 % | 193.551 | 3.871 |
|  |  | Custos diretos |  |  | 197.422 |

Resíduos:
- demolição: ruo010413 Resíduos do corte e serragem de pedra que não contêm substâncias perigosas. (componente de resíduo); rendimento 2300 kg; Código LER 01 04 13; Massa do elemento 1 kg; Volume 0.000667 m3
