# Corte molhado de laje mista de concreto armado e chapa de aço galvanizado, com fio diamantado, levantamento prévio do piso e da sua base, e carga manual em caminhão ou caçamba

- Propriedade do ficheiro: CYPE INGENIEROS, S.A.
- Formato: FIEBDC-3/2002
- Âmbito geográfico: Brasil
- Custos indiretos: 3.00 %
- Despesas gerais: 13.00 %
- Lucro: 6.00 %
- IVA: 17.00 %

**DEH022** m² Corte molhado de laje mista de concreto armado e chapa de aço galvanizado, com fio diamantado, levantamento prévio do piso e da sua base, e carga manual em caminhão ou caçamba.
Corte molhado de laje mista de concreto armado e chapa de aço galvanizado, com fio diamantado, levantamento prévio do piso e da sua base, e carga manual em caminhão ou caçamba.
Inclui: Implantação da superfície da laje a demolir. Corte do elemento. Fragmentação do entulho em peças manejáveis. Remoção e acumulação de entulho. Limpeza dos restos da obra. Carga manual de entulho em caminhão ou caçamba.
Critério de medição de projeto: Superfície medida segundo documentação gráfica de Projeto.
Critério de quantitativos de obra: Medir-se-á a superfície realmente executada segundo especificações de Projeto.
Critérios considerados na determinação do preço da unidade de obra: O preço não inclui a remoção do piso.

| Código | Un | Descrição | Rendimento | Preço | Importância |
|---|---|---|---|---|---|
| mt51cpd020gd | m² | Corte em ambiente úmido com fio diamantado, em lajes de concreto armado ou pré-fabricado. (material) | 1.000 | 494.63 | 494.63 |
| mo113 | h | Auxiliar de serviços gerais. (mão de obra) | 0.781 | 12.05 | 9.41 |
| % | % | Custos diretos complementares | 2 % | 504.04 | 10.08 |
|  |  | Custos diretos |  |  | 514.12 |
