# Demolição de envidraçado exterior de perfis em "U" de vidro

- Propriedade do ficheiro: CYPE Ingenieros S.A.
- Formato: FIEBDC-3/2016
- Programa: Gerador de preços para construção civil. CYPE Ingenieros, S.A.
- Data: 26/03/2024
- Âmbito geográfico: Brasil
- Moeda: BRL
- Custos indiretos: 3 %
- Despesas gerais: 13 %
- Lucro: 6 %
- IVA: 17 %

## D Demolições

### DF Fachadas

#### DFV Envidraçados exteriores

**DFV030** m² Demolição de envidraçado exterior de perfis em "U" de vidro.
Demolição de envidraçado exterior formado por perfis em "U" de vidro impresso sem armar, com meios manuais, sem deteriorar os elementos construtivos contíguos, e carga manual em caminhão ou caçamba.
Critérios considerados na determinação do preço da unidade de obra: O preço inclui a demolição dos perfis perimetrais e dos complementos.
Inclui: Demolição do elemento. Fragmentação do entulho em peças manejáveis. Remoção e acumulação de entulho. Limpeza dos restos da obra. Carga manual de entulho em caminhão ou caçamba.
Critério de medição de projeto: Superfície medida segundo documentação gráfica de Projeto.
Critério de quantitativos de obra: Medir-se-á a superfície realmente demolida segundo especificações de Projeto.

| Código | Un | Descrição | Rendimento | Preço | Importância |
|---|---|---|---|---|---|
| mo055 | h | Vidraceiro. (mão de obra) | 0.195 | 27.84 | 5.429 |
| mo110 | h | Ajudante de vidraceiro. (mão de obra) | 0.195 | 25.73 | 5.017 |
| % | % | Custos diretos complementares | 2 % | 10.446 | 0.209 |
|  |  | Custos diretos |  |  | 10.655 |

Resíduos:
- demolição: ruo170202 Vidro. (componente de resíduo); rendimento 15.18 kg; Código LER 17 02 02; Massa do elemento 1 kg; Volume 0.001 m3
