# Anulação de tomada de TV/FM em instalação interior, com meios manuais, e carga manual de entulho em caminhão ou caçamba

- Propriedade do ficheiro: CYPE INGENIEROS, S.A.
- Formato: FIEBDC-3/2002
- Âmbito geográfico: Brasil
- Custos indiretos: 3.00 %
- Despesas gerais: 13.00 %
- Lucro: 6.00 %
- IVA: 17.00 %

**DIA005** Un Anulação de tomada de TV/FM em instalação interior, com meios manuais, e carga manual de entulho em caminhão ou caçamba.
Anulação de tomada de TV/FM em instalação interior, removendo os mecanismos, a caixa embutida ou superficial e cabos até à caixa de derivação, com meios manuais. Inclusive parte proporcional de limpeza, armazenamento, remoção e carga manual de entulho em caminhão ou caçamba.
Inclui: Desmontagem manual do elemento. Remoção e armazenamento do material desmontado. Limpeza dos restos da obra. Carga manual do material desmontado e os restos de obra em caminhão ou caçamba.
Critério de medição de projeto: Número de unidades previstas, segundo documentação gráfica de Projeto.
Critério de quantitativos de obra: Medir-se-á o número de unidades realmente executadas segundo especificações de Projeto.

| Código | Un | Descrição | Rendimento | Preço | Importância |
|---|---|---|---|---|---|
| mo001 | h | Instalador de telecomunicações. (mão de obra) | 0.251 | 21.19 | 5.32 |
| mo056 | h | Ajudante de instalador de telecomunicações. (mão de obra) | 0.251 | 16.17 | 4.06 |
| % | % | Custos diretos complementares | 2 % | 9.38 | 0.19 |
|  |  | Custos diretos |  |  | 9.57 |
