# Desmontagem de canaleta

- Propriedade do ficheiro: CYPE Ingenieros S.A.
- Formato: FIEBDC-3/2016
- Programa: Gerador de preços para construção civil. CYPE Ingenieros, S.A.
- Data: 13/02/2025
- Âmbito geográfico: Brasil
- Moeda: BRL
- Custos indiretos: 3 %
- Despesas gerais: 13 %
- Lucro: 6 %
- IVA: 17 %

## D Demolições

### DI Instalações

#### DIS Drenagens e ventilação

**DIS040** m Desmontagem de canaleta.
Desmontagem de canaleta à vista, de 250 mm de desenvolvimento máximo, com meios manuais, e carga manual em caminhão ou caçamba.
Critérios considerados na determinação do preço da unidade de obra: O preço inclui o desmontagem do material de fixação, dos acessórios e das peças especiais e a obturação dos dutos conectadas ao elemento.
Inclui: Desmontagem do elemento. Obturação das tubulações ligadas ao elemento. Remoção e armazenamento do material desmontado. Limpeza dos restos da obra. Carga manual do material desmontado e restos da obra em caminhão ou caçamba.
Critério de medição de projeto: Comprimento medido em projeção horizontal, segundo documentação gráfica de Projeto.
Critério de quantitativos de obra: Será medido, em projeção horizontal, o comprimento realmente desmontado segundo especificações de Projeto.

| Código | Un | Descrição | Rendimento | Preço | Importância |
|---|---|---|---|---|---|
| mo113 | h | Auxiliar de serviços gerais. (mão de obra) | 0.209 | 28.94 | 6.048 |
| % | % | Custos diretos complementares | 2 % | 6.048 | 0.121 |
|  |  | Custos diretos |  |  | 6.169 |

Resíduos:
- demolição: ruo170904 Mistura de resíduos de construção e demolição que não contém substâncias perigosas. (componente de resíduo); rendimento 1.4 kg; Código LER 17 09 04; Massa do elemento 1 kg; Volume 0.000667 m3
