# Desmontagem de cúpula de clarabóia

- Propriedade do ficheiro: CYPE Ingenieros S.A.
- Formato: FIEBDC-3/2016
- Programa: Gerador de preços para construção civil. CYPE Ingenieros, S.A.
- Data: 26/03/2024
- Âmbito geográfico: Brasil
- Moeda: BRL
- Custos indiretos: 3 %
- Despesas gerais: 13 %
- Lucro: 6 %
- IVA: 17 %

## D Demolições

### DQ Coberturas

#### DQL Pontos de luz

**DQL011** Un Desmontagem de cúpula de clarabóia.
Desmontagem de cúpula de clarabóia, de até 0,5 m² de superfície, com meios manuais, sem afetar a estabilidade dos elementos constructivos contiguos, e carga manual em caminhão ou caçamba.
Inclui: Desmontagem do elemento. Remoção e armazenamento do material desmontado. Limpeza dos restos da obra. Carga manual do material desmontado e restos da obra em caminhão ou caçamba.
Critério de medição de projeto: Superfície medida segundo documentação gráfica de Projeto.
Critério de quantitativos de obra: Medir-se-á a superfície realmente demolida segundo especificações de Projeto.

| Código | Un | Descrição | Rendimento | Preço | Importância |
|---|---|---|---|---|---|
| mo113 | h | Auxiliar de serviços gerais. (mão de obra) | 0.376 | 27.81 | 10.457 |
| % | % | Custos diretos complementares | 2 % | 10.457 | 0.209 |
|  |  | Custos diretos |  |  | 10.666 |

Resíduos:
- demolição: ruo170203 Plástico. (componente de resíduo); rendimento 4.015 kg; Código LER 17 02 03; Massa do elemento 1 kg; Volume 0.001667 m3
