# Eliminação de reboco ou estuque em paramento exterior

- Propriedade do ficheiro: CYPE Ingenieros S.A.
- Formato: FIEBDC-3/2016
- Programa: Gerador de preços para construção civil. CYPE Ingenieros, S.A.
- Data: 13/02/2025
- Âmbito geográfico: Brasil
- Moeda: BRL
- Custos indiretos: 3 %
- Despesas gerais: 13 %
- Lucro: 6 %
- IVA: 17 %

## D Demolições

### DR Revestimentos e forros

#### DRF Revestimentos simples

**DRF030** m² Eliminação de reboco ou estuque em paramento exterior.
Eliminação de reboco ou estuque de cal e do emboço base, aplicado sobre paramento vertical exterior de até 3 m de altura, com meios manuais, sem deteriorar a superfície suporte, que ficará a descoberto e preparada para o seu revestimento posterior, e carga manual em caminhão ou caçamba.
Inclui: Eliminação do revestimento. Remoção e acumulação de entulho. Limpeza dos restos da obra. Carga manual de entulho em caminhão ou caçamba.
Critério de medição de projeto: Superfície medida segundo documentação gráfica de Projeto.
Critério de quantitativos de obra: Medir-se-á a superfície realmente demolida segundo especificações de Projeto.

| Código | Un | Descrição | Rendimento | Preço | Importância |
|---|---|---|---|---|---|
| mo113 | h | Auxiliar de serviços gerais. (mão de obra) | 0.632 | 28.94 | 18.290 |
| % | % | Custos diretos complementares | 2 % | 18.290 | 0.366 |
|  |  | Custos diretos |  |  | 18.656 |

Resíduos:
- demolição: ruo170101 Resíduos de cimento. (componente de resíduo); rendimento 19 kg; Código LER 17 01 01; Massa do elemento 1 kg; Volume 0.000667 m3
