# Demolição de rodapé de cimento

- Propriedade do ficheiro: CYPE Ingenieros S.A.
- Formato: FIEBDC-3/2016
- Programa: Gerador de preços para construção civil. CYPE Ingenieros, S.A.
- Data: 13/02/2025
- Âmbito geográfico: Brasil
- Moeda: BRL
- Custos indiretos: 3 %
- Despesas gerais: 13 %
- Lucro: 6 %
- IVA: 17 %

## D Demolições

### DR Revestimentos e forros

#### DRS Pisos

**DRS016** m Demolição de rodapé de cimento.
Demolição de rodapé de cimento, com meios manuais, sem deteriorar os elementos construtivos contíguos, e carga manual em caminhão ou caçamba.
Critérios considerados na determinação do preço da unidade de obra: O preço inclui a picagem do material de fixação aderido ao suporte.
Inclui: Demolição do elemento. Fragmentação do entulho em peças manejáveis. Remoção e acumulação de entulho. Limpeza dos restos da obra. Carga manual de entulho em caminhão ou caçamba.
Critério de medição de projeto: Comprimento medido segundo documentação gráfica de Projeto.
Critério de quantitativos de obra: Será medido o comprimento realmente desmontado segundo especificações de Projeto.

| Código | Un | Descrição | Rendimento | Preço | Importância |
|---|---|---|---|---|---|
| mo113 | h | Auxiliar de serviços gerais. (mão de obra) | 0.065 | 28.94 | 1.881 |
| % | % | Custos diretos complementares | 2 % | 1.881 | 0.038 |
|  |  | Custos diretos |  |  | 1.919 |

Resíduos:
- demolição: ruo170101 Resíduos de cimento. (componente de resíduo); rendimento 29.74 kg; Código LER 17 01 01; Massa do elemento 1 kg; Volume 0.000667 m3
