# Demolição de contrapiso

- Propriedade do ficheiro: CYPE Ingenieros S.A.
- Formato: FIEBDC-3/2016
- Programa: Gerador de preços para construção civil. CYPE Ingenieros, S.A.
- Data: 13/02/2025
- Âmbito geográfico: Brasil
- Moeda: BRL
- Custos indiretos: 3 %
- Despesas gerais: 13 %
- Lucro: 6 %
- IVA: 17 %

## D Demolições

### DR Revestimentos e forros

#### DRS Pisos

**DRS080** m² Demolição de contrapiso.
Demolição de contrapiso de argamassa existente no interior do edifício, de até 8 cm de espessura, com martelo pneumático, sem deteriorar os elementos construtivos contíguos, e carga manual em caminhão ou caçamba.
Inclui: Demolição do elemento. Fragmentação do entulho em peças manejáveis. Remoção e acumulação de entulho. Limpeza dos restos da obra. Carga manual de entulho em caminhão ou caçamba.
Critério de medição de projeto: Superfície medida segundo documentação gráfica de Projeto.
Critério de quantitativos de obra: Medir-se-á a superfície realmente demolida segundo especificações de Projeto.

| Código | Un | Descrição | Rendimento | Preço | Importância |
|---|---|---|---|---|---|
| mq05mai030 | h | Martelo pneumático. (equipamento) | 0.193 | 17.87 | 3.449 |
| mq05pdm010a | h | Compressor portátil elétrico 2 m³/min de vazão. (equipamento) | 0.097 | 16.69 | 1.619 |
| mo112 | h | Servente de pedreiro. (mão de obra) | 0.202 | 29.17 | 5.892 |
| mo113 | h | Auxiliar de serviços gerais. (mão de obra) | 0.328 | 28.94 | 9.492 |
| % | % | Custos diretos complementares | 2 % | 20.452 | 0.409 |
|  |  | Custos diretos |  |  | 20.861 |

Resíduos:
- demolição: ruo170101 Resíduos de cimento. (componente de resíduo); rendimento 76 kg; Código LER 17 01 01; Massa do elemento 1 kg; Volume 0.000667 m3
- demolição: ruo170604 Materiais de isolamento que não contêm substâncias perigosas. (componente de resíduo); rendimento 0.015 kg; Código LER 17 06 04; Massa do elemento 1 kg; Volume 0.001667 m3
