# Painel sanduíche para laje, sobre estrutura de aço

- Propriedade do ficheiro: CYPE Ingenieros S.A.
- Formato: FIEBDC-3/2016
- Programa: Gerador de preços para construção civil. CYPE Ingenieros, S.A.
- Data: 13/02/2025
- Âmbito geográfico: Brasil
- Moeda: BRL
- Custos indiretos: 3 %
- Despesas gerais: 13 %
- Lucro: 6 %
- IVA: 17 %

## E Estruturas

### EA Metálicas

#### EAN Painéis estruturais

**EAN010** m² Painel sanduíche para laje, sobre estrutura de aço.
Painel sanduíche com encaixe macho-fêmea nas quatro faces, composto de: face exterior de placa de cimento reforçado com fibras, de 12,5 mm de espessura, núcleo isolante de espuma de poliestireno extrudido de 40 mm de espessura e face interior de placa de gesso reforçado com fibras, de 12,5 mm de espessura, de 2400x550 mm, transmissão térmica 0,72 W/(m²K), Euroclasse B-s1, d0 de reação ao fogo, fixado com parafusos autoperfurantes de cabeça escareada, de aço com carbono, sobre estrutura de aço de perfis com abas de até 6 mm de espessura, com um vão entre apoios de 40 cm, para laje.
Critérios considerados na determinação do preço da unidade de obra: O preço não inclui o piso.
Inclui: Marcação e corte dos painéis. Colocação e fixação do painel sanduíche.
Critério de medição de projeto: Superfície medida segundo documentação gráfica de Projeto.
Critério de quantitativos de obra: Medir-se-á a superfície realmente executada segundo especificações de Projeto.

| Código | Un | Descrição | Rendimento | Preço | Importância |
|---|---|---|---|---|---|
| mt13pst045hb | m² | Painel sanduíche com encaixe macho-fêmea nas quatro faces, composto de: face exterior de placa de cimento reforçado com fibras, de 12,5 mm de espessura, núcleo isolante de espuma de poliestireno extrudido de 40 mm de espessura e face interior de placa de gesso reforçado com fibras, de 12,5 mm de espessura, de 2400x550 mm, transmissão térmica 0,72 W/(m²K), Euroclasse B-s1, d0 de reação ao fogo. (material) | 1.05 | 187.51 | 196.886 |
| mt13pst130d | Un | Parafuso autoperfurante de cabeça escareada, de aço com carbono, de 6,3 mm de diâmetro e 100 mm de comprimento. (material) | 16 | 1.2 | 19.200 |
| mo054 | h | Montador de isolamentos. (mão de obra) | 0.209 | 34.52 | 7.215 |
| mo101 | h | Ajudante de montador de isolamentos. (mão de obra) | 0.209 | 29.06 | 6.074 |
| % | % | Custos diretos complementares | 2 % | 229.375 | 4.588 |
|  |  | Custos diretos |  |  | 233.963 |

Resíduos:
- colocação: mt13pst045hb; fator de resíduo 0.0150337
- colocação: mt13pst130d Parafuso autoperfurante de cabeça escareada, de aço com carbono, de 6,3 mm de diâmetro e 100 mm de comprimento; fator de resíduo 0.0039267

## Recursos

**mt13pst045hb** m² Painel sanduíche com encaixe macho-fêmea nas quatro faces
Dados técnicos: Custo energético 2.145 MJ; Emissão de CO2 41.743 kg; Código LER 17 08 02; Massa do elemento 30.66 kg; Volume 0.03066 m3
Resíduos:
- embalagem: re170203 Plástico. (componente de resíduo); rendimento 0.009 kg; Código LER 17 02 03; Massa do elemento 1 kg; Volume 0.001667 m3

**mt13pst130d** Un Parafuso autoperfurante de cabeça escareada, de aço com carbono, de 6,3 mm de diâmetro e 100 mm de comprimento
Dados técnicos: Custo energético 0.211 MJ; Emissão de CO2 0.012 kg; Código LER 17 04 05; Massa do elemento 0.0191 kg; Volume 0.000009 m3
Resíduos:
- embalagem: re150101 Embalagens de papel e cartão. (componente de resíduo); rendimento 0.001 kg; Código LER 15 01 01; Massa do elemento 1 kg; Volume 0.001333 m3
