# Aço em terças metálicas

- Propriedade do ficheiro: CYPE Ingenieros S.A.
- Formato: FIEBDC-3/2016
- Programa: Gerador de preços para construção civil. CYPE Ingenieros, S.A.
- Data: 13/02/2025
- Âmbito geográfico: Brasil
- Moeda: BRL
- Custos indiretos: 3 %
- Despesas gerais: 13 %
- Lucro: 6 %
- IVA: 17 %

## E Estruturas

### EA Metálicas

#### EAT Estruturas para coberturas

**EAT030** kg Aço em terças metálicas.
Aço A 36, em terças metálicas formadas por peças simples de perfis laminados a quente, acabamento com primer antioxidante, fixadas às tesouras com ligações soldadas em obra.
Critérios considerados na determinação do preço da unidade de obra: O preço inclui as soldas, os cortes, os desperdícios, as peças especiais, os casquilhos e os elementos auxiliares de montagem, mas não inclui a chapa ou painel que atuará como cobertura.
Inclui: Marcação da disposição das terças sobre as tesouras. Colocação das terças sobre as tesouras. Aprume e nivelação definitivos. Execução das ligações soldadas.
Critério de medição de projeto: Peso nominal medido segundo documentação gráfica de Projeto.
Critério de quantitativos de obra: Determinar-se-á, a partir do peso obtido em balança oficial das unidades chegadas à obra, o peso das unidades realmente executadas segundo especificações de Projeto.

| Código | Un | Descrição | Rendimento | Preço | Importância |
|---|---|---|---|---|---|
| mt07ala003a | kg | Aço laminado A 36, para terça formada por peça simples, de perfis laminados a quente, segundo ASTM A 36, acabamento com primer antioxidante, trabalhado em oficina, para colocar em obra através de solda. (material) | 1 | 4.06 | 4.060 |
| mq08sol010 | h | Equipamento de oxicorte, com acetileno como combustível e oxigênio como comburente. (equipamento) | 0.035 | 32.29 | 1.130 |
| mo047 | h | Montador de estruturas metálicas. (mão de obra) | 0.037 | 33.07 | 1.224 |
| mo094 | h | Ajudante de montador de estruturas metálicas. (mão de obra) | 0.021 | 31.41 | 0.660 |
| % | % | Custos diretos complementares | 2 % | 7.074 | 0.141 |
|  |  | Custos diretos |  |  | 7.215 |

Resíduos:
- colocação: mt07ala003a; fator de resíduo 0.0045

## Recursos

**mt07ala003a** kg Aço laminado A 36
Dados técnicos: Custo energético 9.830 MJ; Emissão de CO2 0.510 kg; Código LER 17 04 05; Massa do elemento 1 kg; Volume 0.000476 m3
