# Sistema estrutural "Goujon-CRET" para transmissão de esforços cortantes em juntas de dilatação

- Propriedade do ficheiro: CYPE Ingenieros S.A.
- Formato: FIEBDC-3/2016
- Programa: Gerador de preços para construção civil. CYPE Ingenieros, S.A.
- Data: 26/01/2023
- Âmbito geográfico: Brasil
- Moeda: BRL
- Custos indiretos: 3 %
- Despesas gerais: 13 %
- Lucro: 6 %
- IVA: 17 %

## E Estruturas

### EH Concreto armado

#### EHJ Moldes, cavilhas e complementos

**EHJ010** Un Sistema estrutural "Goujon-CRET" para transmissão de esforços cortantes em juntas de dilatação.
Cavilha para transmissão de esforços cortantes entre elementos estruturais de concreto armado, que permite movimento unidireccional nas juntas de dilatação, com o sistema CRET "EDING APS", constituída por cavilha Goujon CRET-10, "EDING APS", de 20 mm de diâmetro, de aço inoxidável, classe 1.4401 e classe II de resistência à corrosão segundo SIA 179, dúctil, trabalho a frio, com limite elástico 620 N/mm², com uma resistência à ruptura minorada de 28,77 kN, calculada de acordo com os critérios expostos em EOTA TR 065; e bainha de deslizamento unidireccional de aço inoxidável, de 20 mm de diâmetro interior, CRET-J "EDING APS", fixada à forma.
Inclui: Implantação e fixação da bainha à fôrma. Introdução da cavilha na bainha.
Critério de medição de projeto: Número de unidades previstas, segundo documentação gráfica de Projeto.
Critério de quantitativos de obra: Medir-se-á o número de unidades realmente executadas segundo especificações de Projeto.

| Código | Un | Descrição | Rendimento | Preço | Importância |
|---|---|---|---|---|---|
| mt07aap020a | Un | Cavilha Goujon CRET-10, "EDING APS", de 20 mm de diâmetro, de aço inoxidável, classe 1.4401 e classe II de resistência à corrosão segundo SIA 179, dúctil, trabalho a frio, com limite elástico 620 N/mm², que cumpre as normas ISO 3651-1 e ABNT NBR ISO 6892-1. (material) | 1 | 59.84 | 59.840 |
| mt07aap030a | Un | Bainha de deslizamento unidireccional, CRET-J "EDING APS", de 20 mm de diâmetro interior, de aço inoxidável, classe 1.4301, que cumpre as normas ISO 3651-1 e ABNT NBR ISO 6892-1. (material) | 1 | 26.52 | 26.520 |
| mo042 | h | Oficial de estruturas de concreto armado. (mão de obra) | 0.104 | 28.93 | 3.009 |
| mo089 | h | Ajudante de estruturas de concreto armado. (mão de obra) | 0.104 | 25.1 | 2.610 |
| % | % | Custos diretos complementares | 2 % | 91.979 | 1.840 |
|  |  | Custos diretos |  |  | 93.819 |
