# Travamento de parede de wood frame com painel estrutural

- Propriedade do ficheiro: CYPE Ingenieros S.A.
- Formato: FIEBDC-3/2016
- Programa: Gerador de preços para construção civil. CYPE Ingenieros, S.A.
- Data: 26/03/2024
- Âmbito geográfico: Brasil
- Moeda: BRL
- Custos indiretos: 3 %
- Despesas gerais: 13 %
- Lucro: 6 %
- IVA: 17 %

## E Estruturas

### EM Madeira

#### EML Wood frame

**EML020** m² Travamento de parede de wood frame com painel estrutural.
Travamento de parede de wood frame com painel estrutural OSB de partículas longas e orientadas de madeira, bordas retas, de 9,5 mm de espessura, densidade 640 kg/m³, fixado aos montantes com pregos, de aço galvanizado de alta aderência.
Inclui: Implantação e marcação de eixos. Preparação e corte dos painéis. Fixação dos painéis à estrutura de wood frame.
Critério de medição de projeto: Superfície medida segundo documentação gráfica de Projeto, sem deduzir aberturas menores que 1 m² e descontando, nas aberturas de superfície maior de 1 m², o excesso sobre 1 m².
Critério de quantitativos de obra: Medir-se-á a superfície realmente executada segundo especificações de Projeto, sem deduzir aberturas menores que 1 m² e descontando, nas aberturas de superfície maior de 1 m², o excesso sobre 1 m².

| Código | Un | Descrição | Rendimento | Preço | Importância |
|---|---|---|---|---|---|
| mt07tdm050a | m² | Painel estrutural OSB de partículas longas e orientadas de madeira, bordas retas, de 9,5 mm de espessura, densidade 640 kg/m³. (material) | 1 | 19.93 | 19.930 |
| mt07emr111d | Un | Prego, de 4 mm de diâmetro e 75 mm de comprimento, de aço galvanizado de alta aderência. (material) | 35 | 0.34 | 11.900 |
| mo048 | h | Carpinteiro de estruturas de madeira. (mão de obra) | 0.209 | 31.99 | 6.686 |
| mo095 | h | Ajudante de montador de estruturas de madeira. (mão de obra) | 0.209 | 30.15 | 6.301 |
| % | % | Custos diretos complementares | 2 % | 44.817 | 0.896 |
|  |  | Custos diretos |  |  | 45.713 |

Resíduos:
- colocação: mt07tdm050a; fator de resíduo 0.0116166

## Recursos

**mt07tdm050a** m² Painel estrutural OSB de partículas longas e orientadas de madeira
Dados técnicos: Custo energético 202.678 MJ; Emissão de CO2 2.676 kg; Código LER 17 02 01; Massa do elemento 6.08 kg; Volume 0.005527 m3
Resíduos:
- embalagem: re170203 Plástico. (componente de resíduo); rendimento 0.025 kg; Código LER 17 02 03; Massa do elemento 1 kg; Volume 0.001667 m3

**mt07emr111d** Un Prego, de 4 mm de diâmetro e 75 mm de comprimento, de aço galvanizado de alta aderência
Dados técnicos: Custo energético 4.647 MJ; Emissão de CO2 0.317 kg
Resíduos:
- embalagem: re150101 Embalagens de papel e cartão. (componente de resíduo); rendimento 0.09 kg; Código LER 15 01 01; Massa do elemento 1 kg; Volume 0.001333 m3
- embalagem: re170203 Plástico; rendimento 0.045 kg
