# Viga de madeira laminada colada

- Propriedade do ficheiro: CYPE Ingenieros S.A.
- Formato: FIEBDC-3/2016
- Programa: Gerador de preços para construção civil. CYPE Ingenieros, S.A.
- Data: 17/06/2025
- Âmbito geográfico: Brasil
- Moeda: BRL
- Custos indiretos: 3 %
- Despesas gerais: 13 %
- Lucro: 6 %
- IVA: 17 %

## E Estruturas

### EM Madeira

#### EMV Vigas

**EMV110** m³ Viga de madeira laminada colada.
Viga de 20x9 cm de seção e até 10 m de comprimento, de madeira laminada colada de pinus (pinus spp) com classe de resistência C20.
Inclui: Implantação e marcação de eixos, nos pontos de apoio das vigas. Colocação e fixação provisória da viga. Aprumo e nivelamento. Execução das uniões. Verificação final do aprume e dos níveis.
Critério de medição de projeto: Volume medido segundo documentação gráfica de Projeto, apoiando-se nas maiores dimensões transversais para as peças que não tenham esquadrias retangulares ou quadradas, e o comprimento incluindo as entregas.
Critério de quantitativos de obra: Medir-se-á o volume realmente executado segundo especificações de Projeto, apoiando-se nas maiores dimensões transversais para aquelas peças que não tenham esquadrias retangulares ou quadradas, incluindo no comprimento as entregas. Consideram-se incluídos todos os elementos integrantes da estrutura assinalados nos desenhos e detalhes do Projeto.

| Código | Un | Descrição | Rendimento | Preço | Importância |
|---|---|---|---|---|---|
| mt07mel030ajc | m³ | Madeira laminada colada de pinus (pinus spp) para viga de até 10 m de comprimento, com classe de resistência C20, para um teor de umidade de 12%, segundo NBR 7190. (material) | 1 | 5716.96 | 5716.960 |
| mo048 | h | Carpinteiro de estruturas de madeira. (mão de obra) | 8.36 | 33.07 | 276.465 |
| mo095 | h | Ajudante de montador de estruturas de madeira. (mão de obra) | 4.18 | 31.41 | 131.294 |
| % | % | Custos diretos complementares | 2 % | 6124.719 | 122.494 |
|  |  | Custos diretos |  |  | 6247.213 |

Resíduos:
- colocação: mt07mel030ajc; fator de resíduo 0.0015

## Recursos

**mt07mel030ajc** m³ Madeira laminada colada de pinus (pinus spp) para viga de até 10 m de comprimento
Dados técnicos: Custo energético 25086.155 MJ; Emissão de CO2 -683.028 kg; Código LER 17 02 01; Massa do elemento 579 kg; Volume 0.526364 m3
Resíduos:
- embalagem: re170203 Plástico. (componente de resíduo); rendimento 0.04 kg; Código LER 17 02 03; Massa do elemento 1 kg; Volume 0.001667 m3
