# Viga de madeira lamelada colada homogênea

- Propriedade do ficheiro: CYPE INGENIEROS, S.A.
- Formato: FIEBDC-3/2002
- Âmbito geográfico: Brasil
- Custos indiretos: 3.00 %
- Despesas gerais: 13.00 %
- Lucro: 6.00 %
- IVA: 17.00 %

**EMV110** m³ Viga de madeira lamelada colada homogênea, de 33 ou 45 mm de espessura das lâminas e seção constante, de 20x100 cm de seção e até 25 m de comprimento, classe resistente GL-24h e proteção da madeira com classe de penetração NP5 e NP6, trabalhada em oficina.
Fornecimento e colocação de viga de madeira lamelada colada homogênea, de 33 ou 45 mm de espessura das lâminas e seção constante, de 20x100 cm de seção e até 25 m de comprimento, para aplicações estruturais, classe resistente GL-24h e proteção contra agentes bióticos que corresponde com a classe de penetração NP5 e NP6 (em todo o alburno e até 6 mm no durame exposto). Inclusive cortes, entalhamentos para a sua correta ensamblagem, nivelamento e colocação dos elementos de ligação e reforço. Trabalhada em oficina e colocada em obra.
Inclui: Implantação e marcação de eixos, nos pontos de apoio das vigas. Colocação e fixação provisória da viga. Aprumo e nivelamento. Execução das uniões. Verificação final do aprume e dos níveis.
Critério de medição de projeto: Volume medido segundo documentação gráfica de Projeto, apoiando-se nas maiores dimensões transversais para as peças que não tenham esquadrias retangulares ou quadradas, e o comprimento incluindo as entregas.
Critério de quantitativos de obra: Medir-se-á o volume realmente executado segundo especificações de Projeto, apoiando-se nas maiores dimensões transversais para aquelas peças que não tenham esquadrias retangulares ou quadradas, incluindo no comprimento as entregas. Consideram-se incluídos todos os elementos integrantes da estrutura assinalados nos desenhos e detalhes do Projeto.

| Código | Un | Descrição | Rendimento | Preço | Importância |
|---|---|---|---|---|---|
| mt07mee115i | m³ | Madeira lamelada colada homogênea, de 33 ou 45 mm de espessura das lâminas, para viga de seção constante, de 20x100 cm de seção e até 25 m de comprimento, para aplicações estruturais, classe resistente GL-24h e proteção contra agentes bióticos que corresponde com a classe de penetração NP5 e NP6 (em todo o alburno e até 6 mm no durame exposto), trabalhada em oficina. (material) | 1.000 | 659.64 | 659.64 |
| mq07gte010c | h | Guindaste móvel de braço telescópico com uma capacidade de elevação de 30 t e 27 m de altura máxima de trabalho. (equipamento) | 2.773 | 36.44 | 101.05 |
| mo048 | h | Carpinteiro de estruturas de madeira. (mão de obra) | 6.252 | 3.55 | 22.19 |
| mo095 | h | Ajudante de montador de estruturas de madeira. (mão de obra) | 3.126 | 2.61 | 8.16 |
| % | % | Custos diretos complementares | 2 % | 791.04 | 15.82 |
|  |  | Custos diretos |  |  | 806.86 |
