# Revestimento exterior de fachada ventilada, com peças de grande formato de pedra natural

- Propriedade do ficheiro: CYPE Ingenieros S.A.
- Formato: FIEBDC-3/2016
- Programa: Gerador de preços para construção civil. CYPE Ingenieros, S.A.
- Data: 13/02/2025
- Âmbito geográfico: Brasil
- Moeda: BRL
- Custos indiretos: 3 %
- Despesas gerais: 13 %
- Lucro: 6 %
- IVA: 17 %

## F Fachadas, paredes, divisórias e proteções

### FA Fachadas ventiladas

#### FAP Revestimento exterior de placas de pedra natural

**FAP010** m² Revestimento exterior de fachada ventilada, com peças de grande formato de pedra natural.
Revestimento exterior de fachada ventilada, com peças de granito Cinza Andorinha, de 55x60x2 cm, acabamento polido; com conjunto de ancoragens pontuais reguláveis, de aço ABNT 302, composto de inserts de apoio transversal, inserts de apoio duplos, ganchos terminais, ganchos laterais, ganchos 45° e inserts de apoio simples; vedação de juntas com silicone neutro e cordão de espuma de polietileno de baixa densidade, proteção prévia das arestas com fita adesiva.
Critérios considerados na determinação do preço da unidade de obra: O preço não inclui o isolamento térmico nem a resolução de pontos singulares.
Inclui: Limpeza e preparação da superfície suporte. Implantação das juntas de dilatação e panos de trabalho. Preparação do revestimento. Aprumo, nivelamento e alinhamento do revestimento. Fixação definitiva do revestimento à subestrutura suporte. Realização de todos os trabalhos necessários para a execução dos vãos. Vedação de juntas. Limpeza final do paramento.
Critério de medição de projeto: Superfície medida segundo documentação gráfica de Projeto, sem deduzir aberturas menores que 1 m², deduzindo 50% das aberturas entre 1 e 2 m² e 100% das aberturas maiores que 2 m², adicionando no entanto, nas últimas, a superfície da parte interior da abertura, correspondente ao desenvolvimento de ombreiras e padieiras. Nas aberturas que não se deduzam, ou que se deduzam parcialmente, estão incluídos os trabalhos de realizar a superfície interior da abertura.
Critério de quantitativos de obra: Medir-se-á a superfície realmente executada segundo especificações de Projeto, sem deduzir aberturas menores que 1 m², deduzindo 50% das aberturas entre 1 e 2 m² e 100% das aberturas maiores que 2 m², adicionando no entanto, nas últimas, a superfície da parte interior da abertura, correspondente ao desenvolvimento de ombreiras e padieiras. Nas aberturas que não se deduzam, ou que se deduzam parcialmente, estão incluídos os trabalhos de realizar a superfície interior da abertura.

| Código | Un | Descrição | Rendimento | Preço | Importância |
|---|---|---|---|---|---|
| mt19pbr010drdga | m² | Peça de granito Cinza Andorinha, de 55x60x2 cm, acabamento polido. (material) | 1 | 222.82 | 222.820 |
| mt19anb010d | Un | Conjunto de ancoragem regulável, composto de insert de apoio simples, cantoneira, chumbador parabolt de 3/8" de diâmetro e 3" de comprimento, parafuso com cabeça hexagonal, rosca inteira, de 3/8" de diâmetro e 1" de comprimento com porca e arruelas, de aço ABNT 302, para fixação de pano exterior de fachada ventilada. (material) | 0.502 | 11.83 | 5.939 |
| mt19anb010g | Un | Conjunto de ancoragem regulável, composto de insert de apoio duplo, cantoneira, chumbador parabolt de 3/8" de diâmetro e 3" de comprimento, parafuso com cabeça hexagonal, rosca inteira, de 3/8" de diâmetro e 1" de comprimento com porca e arruelas, de aço ABNT 302, para fixação de pano exterior de fachada ventilada. (material) | 0.425 | 12.76 | 5.423 |
| mt19anb010a | Un | Conjunto de ancoragem regulável, composto de insert de apoio transversal, cantoneira, chumbador parabolt de 3/8" de diâmetro e 3" de comprimento, parafuso com cabeça hexagonal, rosca inteira, de 3/8" de diâmetro e 1" de comprimento com porca e arruelas, de aço ABNT 302, para fixação de pano exterior de fachada ventilada. (material) | 0.068 | 12.05 | 0.819 |
| mt19anb010p | Un | Conjunto de ancoragem regulável, composto de gancho 45°, cantoneira, chumbador parabolt de 3/8" de diâmetro e 3" de comprimento, parafuso com cabeça hexagonal, rosca inteira, de 3/8" de diâmetro e 1" de comprimento com porca e arruelas, de aço ABNT 302, para fixação de pano exterior de fachada ventilada. (material) | 0.058 | 12.6 | 0.731 |
| mt19anb010m | Un | Conjunto de ancoragem regulável, composto de gancho lateral, chumbador parabolt de 3/8" de diâmetro e 3" de comprimento, de aço ABNT 302, para fixação de pano exterior de fachada ventilada. (material) | 0.077 | 5.67 | 0.437 |
| mt19anb010j | Un | Conjunto de ancoragem regulável, composto de gancho terminal, chumbador parabolt de 3/8" de diâmetro e 3" de comprimento, de aço ABNT 302, para fixação de pano exterior de fachada ventilada. (material) | 0.145 | 5.09 | 0.738 |
| mt15bas010a | m | Cordão de polietileno expandido de células fechadas, de seção circular de 6 mm de diâmetro, para o enchimento de fundo de junta. (material) | 3.485 | 0.43 | 1.499 |
| mt21vva015a | Un | Cartucho de 310 ml de silicone neutro, incolor, dureza Shore A aproximada de 23, segundo ISO 868 e recuperação elástica >=80%, segundo ISO 7389. (material) | 0.29 | 17.34 | 5.029 |
| mo052 | h | Montador de sistemas de fachadas pré-fabricadas. (mão de obra) | 1.908 | 34.52 | 65.864 |
| mo099 | h | Ajudante de montador de sistemas de fachadas pré-fabricadas. (mão de obra) | 1.908 | 29.06 | 55.446 |
| % | % | Custos diretos complementares | 3 % | 364.745 | 10.942 |
|  |  | Custos diretos |  |  | 375.687 |

Resíduos:
- colocação: mt15bas010a; fator de resíduo 0.044
- colocação: mt21vva015a; fator de resíduo 0.06

## Recursos

**mt15bas010a** m Cordão de polietileno expandido de células fechadas
Dados técnicos: Custo energético 9.134 MJ; Emissão de CO2 0.057 kg; Código LER 17 02 03; Massa do elemento 0.027 kg; Volume 0.000045 m3
Resíduos:
- embalagem: re170201 Madeira. (componente de resíduo); rendimento 0.04 kg; Código LER 17 02 01; Massa do elemento 1 kg; Volume 0.000909 m3

**mt21vva015a** Un Cartucho de 310 ml de silicone neutro
Dados técnicos: Custo energético 87.088 MJ; Emissão de CO2 3.667 kg; Código LER 17 09 04; Massa do elemento 0.45 kg; Volume 0.0003 m3
Resíduos:
- embalagem: re170203 Plástico. (componente de resíduo); rendimento 0.1 kg; Código LER 17 02 03; Massa do elemento 1 kg; Volume 0.001667 m3
