# Padieira de vigotas de concreto protendido

- Propriedade do ficheiro: CYPE Ingenieros S.A.
- Formato: FIEBDC-3/2016
- Programa: Gerador de preços para construção civil. CYPE Ingenieros, S.A.
- Data: 26/03/2024
- Âmbito geográfico: Brasil
- Moeda: BRL
- Custos indiretos: 3 %
- Despesas gerais: 13 %
- Lucro: 6 %
- IVA: 17 %

## F Fachadas, paredes, divisórias e proteções

### FC Padieiras, vergas e caixas de persiana

#### FCH Pré-fabricados de concreto

**FCH020** m Padieira de vigotas de concreto protendido.
Padieira executada com uma vigota auto-resistente de concreto protendido de seção em "I" de 1,4 m de comprimento, apoiada sobre camada de argamassa de cimento, confeccionada em obra, dosificação 1:5, de 2 cm de espessura, com revestimento de bloco cerâmico em ambas as faces; para a execução de padieira em vão de parede de alvenaria.
Inclui: Limpeza e preparação do plano de apoio do sistema. Implantação do nível de apoio das vigotas. Colocação, aprumo, nivelamento e alinhamento. Revestimento de bloco cerâmico em ambas as faces.
Critério de medição de projeto: Comprimento medido segundo documentação gráfica de Projeto, incluindo as entregas nos apoios.
Critério de quantitativos de obra: Medir-se-á o comprimento realmente executado segundo especificações de Projeto, incluindo as entregas nos apoios.

| Código | Un | Descrição | Rendimento | Preço | Importância |
|---|---|---|---|---|---|
| mt07vau010a | m | Vigota protendida de seção em "I", com um comprimento médio menor de 4 m. (material) | 1 | 13.32 | 13.320 |
| mt08aaa010a | m³ | Água. (material) | 0.012 | 3.79 | 0.045 |
| mt01arg005a | t | Areia de pedreira, para argamassa preparada em obra. (material) | 0.035 | 50.71 | 1.775 |
| mt08cem002 | kg | Cimento cinza em sacos. (material) | 5.775 | 0.63 | 3.638 |
| mt04lpt010a | Un | Bloco cerâmico furado simples, para revestir, 30x20x4 cm, densidade 890 kg/m³. (material) | 9.821 | 0.54 | 5.303 |
| mq06hor010 | h | Betoneira elétrica com uma capacidade de amassamento de 160 l. (equipamento) | 0.006 | 12.69 | 0.076 |
| mo020 | h | Pedreiro. (mão de obra) | 0.235 | 32.24 | 7.576 |
| mo113 | h | Auxiliar de serviços gerais. (mão de obra) | 0.235 | 27.81 | 6.535 |
| % | % | Custos diretos complementares | 2 % | 38.268 | 0.765 |
|  |  | Custos diretos |  |  | 39.033 |

Resíduos:
- colocação: mt07vau010a Vigota protendida de seção em "I", com um comprimento médio menor de 4 m; fator de resíduo 0.0252
- colocação: mt01arg005a Areia de pedreira, para argamassa preparada em obra; fator de resíduo 0.00501329
- colocação: mt08cem002 Cimento cinza em sacos; fator de resíduo 0.0063
- colocação: mt04lpt010a Bloco cerâmico furado simples, para revestir, 30x20x4 cm, densidade 890 kg/m³; fator de resíduo 0.063

## Recursos

**mt07vau010a** m Vigota protendida de seção em "I", com um comprimento médio menor de 4 m
Dados técnicos: Custo energético 43.461 MJ; Emissão de CO2 4.658 kg; Código LER 17 01 01; Massa do elemento 29.3 kg; Volume 0.019533 m3
Resíduos:
- embalagem: re170201 Madeira. (componente de resíduo); rendimento 0.014 kg; Código LER 17 02 01; Massa do elemento 1 kg; Volume 0.000909 m3
- embalagem: re170203 Plástico. (componente de resíduo); rendimento 0.06 kg; Código LER 17 02 03; Massa do elemento 1 kg; Volume 0.001667 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira; rendimento 0.001 kg
- embalagem: re170203 Plástico; rendimento 0.003 kg

**mt04lpt010a** Un Bloco cerâmico furado simples, para revestir, 30x20x4 cm, densidade 890 kg/m³
Dados técnicos: Custo energético 6.616 MJ; Emissão de CO2 0.476 kg; Código LER 17 01 02; Massa do elemento 2 kg; Volume 0.0016 m3
Resíduos:
- embalagem: re170201 Madeira; rendimento 0.005 kg
- embalagem: re170203 Plástico; rendimento 0.001 kg
