# Padieira de perfil de alumínio

- Propriedade do ficheiro: CYPE Ingenieros S.A.
- Formato: FIEBDC-3/2016
- Programa: Gerador de preços para construção civil. CYPE Ingenieros, S.A.
- Data: 26/03/2024
- Âmbito geográfico: Brasil
- Moeda: BRL
- Custos indiretos: 3 %
- Despesas gerais: 13 %
- Lucro: 6 %
- IVA: 17 %

## F Fachadas, paredes, divisórias e proteções

### FC Padieiras, vergas e caixas de persiana

#### FCU De alumínio

**FCU010** m Padieira de perfil de alumínio.
Padieira de alumínio, com pingadeira, de 11,5 cm de largura e de 3,4 cm de altura, de perfil de alumínio extrudido de 3,2 mm de espessura, de liga 6060, com tratamento térmico T5, acabamento lacado. Inclusive acessórios de fixação.
Inclui: Limpeza e preparação do plano de apoio do sistema. Implantação do nível de apoio dos elementos. Colocação e fixação provisória da padieira. Aprumo e nivelamento. Execução das uniões.
Critério de medição de projeto: Comprimento medido segundo documentação gráfica de Projeto, incluindo as entregas nos apoios.
Critério de quantitativos de obra: Medir-se-á o comprimento realmente executado segundo especificações de Projeto, incluindo as entregas nos apoios.

| Código | Un | Descrição | Rendimento | Preço | Importância |
|---|---|---|---|---|---|
| mt20dcu010c | m | Padieira de alumínio, com pingadeira, de 11,5 cm de largura e de 3,4 cm de altura, de perfil de alumínio extrudido de 3,2 mm de espessura, de liga 6060, com tratamento térmico T5, acabamento lacado. (material) | 1 | 64.92 | 64.920 |
| mt20dcu005b | Un | Kit de acessórios de fixação, para padieira, formado por canaleta, manguito metálico, barras roscadas M8, buchas e fixações mecânicas. (material) | 1 | 5.49 | 5.490 |
| mo020 | h | Pedreiro. (mão de obra) | 0.209 | 32.24 | 6.738 |
| mo113 | h | Auxiliar de serviços gerais. (mão de obra) | 0.209 | 27.81 | 5.812 |
| % | % | Custos diretos complementares | 2 % | 82.960 | 1.659 |
|  |  | Custos diretos |  |  | 84.619 |
