# Pano interior de parede de divisa dupla, de alvenaria de bloco de concreto para revestir

- Propriedade do ficheiro: CYPE Ingenieros S.A.
- Formato: FIEBDC-3/2016
- Programa: Gerador de preços para construção civil. CYPE Ingenieros, S.A.
- Data: 26/03/2024
- Âmbito geográfico: Brasil
- Moeda: BRL
- Custos indiretos: 3 %
- Despesas gerais: 13 %
- Lucro: 6 %
- IVA: 17 %

## F Fachadas, paredes, divisórias e proteções

### FF Alvenaria não estrutural

#### FFD Pano interior para revestir em parede de divisa dupla

**FFD020** m² Pano interior de parede de divisa dupla, de alvenaria de bloco de concreto para revestir.
Pano interior de parede de divisa dupla, de 9 cm de espessura, de alvenaria de bloco vazado de concreto, para revestir, 9x19x29 cm, com juntas de 10 mm de espessura, assente com argamassa de cimento confeccionada em obra, com 250 kg/m³ de cimento, cor cinza, dosificação 1:6, fornecida em sacos.
Inclui: Marcação, piso a piso. Marcação nos pilares dos níveis de referência geral de piso e de nível de piso. Preparação da argamassa. Assentamento da primeira fiada sobre camada de argamassa. Colocação e aprumo de prumos de referência. Colocação de fios entre prumos. Colocação de fios de prumo fixos nas arestas. Colocação das peças por fiadas a nível. Encontros da alvenaria com fachadas, pilares e paredes interiores. Encontro da alvenaria com a laje superior. Limpeza do paramento.
Critério de medição de projeto: Superfície medida segundo documentação gráfica de Projeto, sem duplicar esquinas nem encontros.
Critério de quantitativos de obra: Medir-se-á a superfície realmente executada segundo especificações de Projeto, sem duplicar esquinas nem encontros.

| Código | Un | Descrição | Rendimento | Preço | Importância |
|---|---|---|---|---|---|
| mt02bhg040ae | Un | Bloco vazado de concreto, para revestir, 9x19x29 cm, resistência à compressão 3 MPa; com o preço incrementado em 20% relativamente a peças especiais. Segundo ABNT NBR 6136. (material) | 18 | 1.55 | 27.900 |
| mt08aaa010a | m³ | Água. (material) | 0.004 | 3.79 | 0.015 |
| mt01arg005a | t | Areia de pedreira, para argamassa preparada em obra. (material) | 0.011 | 50.71 | 0.558 |
| mt08cem002 | kg | Cimento cinza em sacos. (material) | 1.764 | 0.63 | 1.111 |
| mq06hor010 | h | Betoneira elétrica com uma capacidade de amassamento de 160 l. (equipamento) | 0.005 | 12.69 | 0.063 |
| mo021 | h | Pedreiro de alvenarias. (mão de obra) | 0.376 | 32.24 | 12.122 |
| mo114 | h | Servente de pedreiro de alvenarias. (mão de obra) | 0.261 | 27.81 | 7.258 |
| % | % | Custos diretos complementares | 3 % | 49.027 | 1.471 |
|  |  | Custos diretos |  |  | 50.498 |

Resíduos:
- colocação: mt02bhg040ae; fator de resíduo 0.0473
- colocação: mt01arg005a Areia de pedreira, para argamassa preparada em obra; fator de resíduo 0.00501329
- colocação: mt08cem002 Cimento cinza em sacos; fator de resíduo 0.0063

## Recursos

**mt02bhg040ae** Un Bloco vazado de concreto
Dados técnicos: Custo energético 5.154 MJ; Emissão de CO2 0.582 kg; Código LER 17 01 01; Massa do elemento 7.2 kg; Volume 0.0048 m3
Resíduos:
- embalagem: re170201 Madeira. (componente de resíduo); rendimento 0.007 kg; Código LER 17 02 01; Massa do elemento 1 kg; Volume 0.000909 m3
- embalagem: re170203 Plástico. (componente de resíduo); rendimento 0.004 kg; Código LER 17 02 03; Massa do elemento 1 kg; Volume 0.001667 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira; rendimento 0.001 kg
- embalagem: re170203 Plástico; rendimento 0.003 kg
