# Parede de fachada de painéis sanduíche isolantes

- Propriedade do ficheiro: CYPE INGENIEROS, S.A.
- Formato: FIEBDC-3/2002
- Âmbito geográfico: Brasil
- Moeda: BRL
- Custos indiretos: 3.00 %
- Despesas gerais: 13.00 %
- Lucro: 6.00 %
- IVA: 17.00 %

**FLM020** m² Parede de fachada de painéis sanduíche isolantes, de 50 mm de espessura e 600 mm de largura, formados por dupla face metálica, a exterior de chapa de alumínio de 0,8 mm de espessura e a interior de chapa de aço de 0,5 mm de espessura e alma isolante de poliuretano de densidade média 50 kg/m³, montados em posição vertical, com sistema de fixação oculto.
Fornecimento e montagem vertical de parede de fachada de painéis sanduíche isolantes, de 50 mm de espessura e 600 mm de largura, formados por dupla face metálica, a exterior de chapa de alumínio de 0,8 mm de espessura e a interior de chapa de aço de 0,5 mm de espessura e alma isolante de poliuretano de densidade média 50 kg/m³, com juntas desenhadas para fixação com parafusos ocultos. Incluindo implantação, parte proporcional de perdas, arremates, cobre-juntas e acessórios de fixação e estanqueidade. Totalmente montada.
Inclui: Implantação dos painéis. Colocação do arremate inferior da fachada. Colocação de juntas. Colocação e fixação do primeiro painel. Colocação e fixação dos restantes painéis, segundo a ordem indicada. Arremates.
Critério de medição de projeto: Superfície medida segundo documentação gráfica de Projeto, sem duplicar esquinas nem encontros, descontando as aberturas de superfície maior de 3 m².
Critério de quantitativos de obra: Medir-se-á a superfície realmente executada segundo especificações de Projeto, sem duplicar esquinas nem encontros, descontando as aberturas de superfície maior de 3 m².

| Código | Un | Descrição | Rendimento | Preço | Importância |
|---|---|---|---|---|---|
| mt12ppl110a | m² | Painel sanduíche isolante para fachadas, de 50 mm de espessura e 600 mm de largura, formado por dupla face metálica, a exterior de chapa de alumínio de 0,8 mm de espessura e a interior de chapa de aço de 0,5 mm de espessura e alma isolante de poliuretano de densidade média 50 kg/m³, com junta desenhada para fixação com parafusos ocultos. (material) | 1.050 | 143.30 | 150.47 |
| mt13ccg030h | Un | Parafuso autoatarraxante de 6,5x130 mm de aço inoxidável, com arruela. (material) | 8.000 | 2.35 | 18.80 |
| mt13ccg040 | m | Junta de estanqueidade para chapas perfiladas de aço. (material) | 2.000 | 7.19 | 14.38 |
| mo051 | h | Montador de painéis metálicos. (mão de obra) | 0.210 | 28.28 | 5.94 |
| mo098 | h | Ajudante de montador de painéis metálicos. (mão de obra) | 0.210 | 18.53 | 3.89 |
| % | % | Custos diretos complementares | 2 % | 193.48 | 3.87 |
|  |  | Custos diretos |  |  | 197.35 |
