# Fachada pesada de painéis arquitetônicos bicamada de concreto armado

- Propriedade do ficheiro: CYPE Ingenieros S.A.
- Formato: FIEBDC-3/2016
- Programa: Gerador de preços para construção civil. CYPE Ingenieros, S.A.
- Data: 26/03/2024
- Âmbito geográfico: Brasil
- Moeda: BRL
- Custos indiretos: 3 %
- Despesas gerais: 13 %
- Lucro: 6 %
- IVA: 17 %

## F Fachadas, paredes, divisórias e proteções

### FP Fachadas pesadas

#### FPH Painéis arquitetônicos de concreto

**FPH020** m² Fachada pesada de painéis arquitetônicos bicamada de concreto armado.
Parede de fachada formada por painel arquitetônico bicamada de concreto armado, de 10 cm de espessura, 3,3 m de largura máxima, 20 m² de superfície máxima, resistência à compressão > 25.000 kN/m² e resistência à flexão-tração > 4.000 kN/m², compostos por cimento, inertes de granulometria selecionada, tela eletrossoldada e barras de reforço de aço, com inclusão ou delimitação de aberturas. Inclusive colocação em obra dos painéis com ajuda de guindaste móvel, escoramentos, peças especiais, elementos metálicos para ligação entre painéis e entre painéis e elementos estruturais, limpeza e aplicação de primer nas juntas e vedação de juntas no lado exterior com silicone neutro sobre cordão de espuma de polietileno expandido de células fechadas. Totalmente montada.
Inclui: Marcação de painéis e elementos de ancoragem. Posicionamento dos painéis no seu lugar de colocação. Aprumo e escoramento dos painéis. Execução de ancoragens. Revisão de painéis. Vedação de juntas.
Critério de medição de projeto: Superfície medida segundo documentação gráfica de Projeto, sem duplicar esquinas nem encontros, descontando as aberturas de superfície maior de 3 m².
Critério de quantitativos de obra: Medir-se-á a superfície realmente executada segundo especificações de Projeto, sem duplicar esquinas nem encontros, descontando as aberturas de superfície maior de 3 m².

| Código | Un | Descrição | Rendimento | Preço | Importância |
|---|---|---|---|---|---|
| mt12phg020a | m² | Painel arquitetônico bicamada de concreto armado, de 10 cm de espessura, 3,3 m de largura máxima, 20 m² de superfície máxima, resistência à compressão > 25.000 kN/m² e resistência à flexão-tração > 4.000 kN/m², composto por cimento, inertes de granulometria selecionada, tela eletrossoldada e barras de reforço de aço. (material) | 1 | 214.17 | 214.170 |
| mt12phg100 | Un | Repercussão, por m² de fachada de painel arquitetônico de concreto armado, de peças especiais e elementos metálicos para ligação entre painéis e entre painéis e elementos estruturais, limpeza e aplicação de primer na junta, e vedação de juntas no lado exterior com silicone neutro sobre cordão de espuma de polietileno expandido de células fechadas. (material) | 1 | 8.93 | 8.930 |
| mq07gte010c | h | Guindaste móvel de braço telescópico com uma capacidade de elevação de 30 t e 27 m de altura máxima de trabalho. (equipamento) | 0.08 | 276 | 22.080 |
| mo050 | h | Montador de painéis pré-fabricados de concreto. (mão de obra) | 0.261 | 33.54 | 8.754 |
| mo097 | h | Ajudante de montador de painéis pré-fabricados de concreto. (mão de obra) | 0.261 | 27.93 | 7.290 |
| % | % | Custos diretos complementares | 2 % | 261.224 | 5.224 |
|  |  | Custos diretos |  |  | 266.448 |

Resíduos:
- colocação: mt12phg020a; fator de resíduo 0.00948135

## Recursos

**mt12phg020a** m² Painel arquitetônico bicamada de concreto armado
Dados técnicos: Custo energético 484.283 MJ; Emissão de CO2 39.994 kg; Código LER 17 01 01; Massa do elemento 250 kg; Volume 0.166667 m3
Resíduos:
- embalagem: re170201 Madeira. (componente de resíduo); rendimento 0.823 kg; Código LER 17 02 01; Massa do elemento 1 kg; Volume 0.000909 m3
- embalagem: re170203 Plástico. (componente de resíduo); rendimento 0.296 kg; Código LER 17 02 03; Massa do elemento 1 kg; Volume 0.001667 m3
