# Fachada pesada de painéis alveolares pré-fabricados de concreto protendido

- Propriedade do ficheiro: CYPE Ingenieros S.A.
- Formato: FIEBDC-3/2016
- Programa: Gerador de preços para construção civil. CYPE Ingenieros, S.A.
- Data: 26/03/2024
- Âmbito geográfico: Brasil
- Moeda: BRL
- Custos indiretos: 3 %
- Despesas gerais: 13 %
- Lucro: 6 %
- IVA: 17 %

## F Fachadas, paredes, divisórias e proteções

### FP Fachadas pesadas

#### FPP Painéis pré-fabricados de concreto

**FPP030** m² Fachada pesada de painéis alveolares pré-fabricados de concreto protendido.
Parede de fachada formada por painéis alveolares pré-fabricados de concreto protendido, de 16 cm de espessura, 1,2 m de largura e 9 m de comprimento máximo, com as bordas macho-fêmea, acabamento liso, de cor cinza, colocados em posição horizontal, com inclusão ou delimitação de aberturas. Inclusive colocação em obra dos painéis alveolares com ajuda de guindaste móvel, escoramentos, resolução do apoio sobre a superfície superior da fundação, ligação dos painéis alveolares pelas cabeças às vigas da estrutura através de conectores, e pelos extremos aos pilares da estrutura e vedação de juntas com silicone neutro. Totalmente montada.
Inclui: Implantação dos painéis alveolares. Colocação do cordão de borracha adesivo. Posicionamento dos painéis alveolares no local da sua colocação. Aprumo e escoramento dos painéis alveolares. Solda dos elementos metálicos de ligação. Rejuntamento e preenchimento final com argamassa de retração controlada.
Critério de medição de projeto: Superfície medida segundo documentação gráfica de Projeto, sem duplicar esquinas nem encontros, descontando as aberturas de superfície maior de 3 m².
Critério de quantitativos de obra: Medir-se-á a superfície realmente executada segundo especificações de Projeto, sem duplicar esquinas nem encontros, descontando as aberturas de superfície maior de 3 m².

| Código | Un | Descrição | Rendimento | Preço | Importância |
|---|---|---|---|---|---|
| mt12ppp010a | m² | Painel alveolar pré-fabricado de concreto protendido, de 16 cm de espessura, 1,2 m de largura e 9 m de comprimento máximo, com as bordas macho-fêmea, acabamento liso, de cor cinza, para formação de parede. (material) | 1 | 53.45 | 53.450 |
| mt12pph011 | kg | Pasta borracha-asfáltica para vedação a frio de juntas de painéis pré-fabricados de concreto. (material) | 0.07 | 5.83 | 0.408 |
| mq07gte010c | h | Guindaste móvel de braço telescópico com uma capacidade de elevação de 30 t e 27 m de altura máxima de trabalho. (equipamento) | 0.032 | 276 | 8.832 |
| mo050 | h | Montador de painéis pré-fabricados de concreto. (mão de obra) | 0.052 | 33.54 | 1.744 |
| mo097 | h | Ajudante de montador de painéis pré-fabricados de concreto. (mão de obra) | 0.052 | 27.93 | 1.452 |
| % | % | Custos diretos complementares | 2 % | 65.886 | 1.318 |
|  |  | Custos diretos |  |  | 67.204 |

Resíduos:
- colocação: mt12ppp010a; fator de resíduo 0.0252
- colocação: mt12pph011 Pasta borracha-asfáltica para vedação a frio de juntas de painéis pré-fabricados de concreto; fator de resíduo 0.035

## Recursos

**mt12ppp010a** m² Painel alveolar pré-fabricado de concreto protendido
Dados técnicos: Custo energético 563.137 MJ; Emissão de CO2 66.351 kg; Código LER 17 01 01; Massa do elemento 368 kg; Volume 0.245333 m3
Resíduos:
- embalagem: re170201 Madeira. (componente de resíduo); rendimento 0.561 kg; Código LER 17 02 01; Massa do elemento 1 kg; Volume 0.000909 m3
- embalagem: re170203 Plástico. (componente de resíduo); rendimento 0.24 kg; Código LER 17 02 03; Massa do elemento 1 kg; Volume 0.001667 m3

**mt12pph011** kg Pasta borracha-asfáltica para vedação a frio de juntas de painéis pré-fabricados de concreto
Dados técnicos: Custo energético 57.585 MJ; Emissão de CO2 0.739 kg; Código LER 17 03 02; Massa do elemento 1 kg; Volume 0.001 m3
Resíduos:
- embalagem: re170203 Plástico; rendimento 0.056 kg
