# Colocação e fixação de contramarcos de madeira de pinho

- Propriedade do ficheiro: CYPE INGENIEROS, S.A.
- Formato: FIEBDC-3/2002
- Âmbito geográfico: Brasil
- Moeda: BRL
- Custos indiretos: 3.00 %
- Despesas gerais: 13.00 %
- Lucro: 6.00 %
- IVA: 17.00 %

**HEC030** Un Colocação e fixação de contramarcos de madeira de pinho, durante a execução da parede e antes de colocar o piso, com parafusos à estrutura autoportante da parede de placas, para fixar posteriormente, sobre ele, o marco da esquadria de até 2 m² de superfície.
Colocação e fixação de contramarcos de madeira de pinho, durante a execução da parede e antes de colocar o piso, com parafusos à estrutura autoportante da parede de placas, para fixar posteriormente, sobre ele, o marco da esquadria de até 2 m² de superfície.
Inclui: Marcação. Nivelação e aprume. Fixação definitiva do contramarco.
Critério de medição de projeto: Número de unidades previstas, segundo documentação gráfica de Projeto.
Critério de quantitativos de obra: Medir-se-á o número de unidades realmente executadas segundo especificações de Projeto.

| Código | Un | Descrição | Rendimento | Preço | Importância |
|---|---|---|---|---|---|
| mo020 | h | Pedreiro. (mão de obra) | 0.304 | 22.85 | 6.95 |
| mo113 | h | Auxiliar de serviços gerais. (mão de obra) | 0.304 | 17.93 | 5.45 |
| % | % | Custos diretos complementares | 2 % | 12.40 | 0.25 |
|  |  | Custos diretos |  |  | 12.65 |
