# Rufo metálico de chapa de aço galvanizado

- Propriedade do ficheiro: CYPE INGENIEROS, S.A.
- Formato: FIEBDC-3/2002
- Âmbito geográfico: Brasil
- Moeda: BRL
- Custos indiretos: 3.00 %
- Despesas gerais: 13.00 %
- Lucro: 6.00 %
- IVA: 17.00 %

**HRA010** m Rufo metálico de chapa de aço galvanizado, com pingadeira, espessura 0,6 mm e desenvolvimento 500 mm, sobre uma camada de regularização de argamassa de cimento, confeccionada em obra, com aditivo hidrófugo, dosificação 1:6 e vedação das juntas entre peças e, se for o caso, das uniões com os muros com adesivo especial para metais.
Fornecimento e colocação de rufo metálico de chapa de aço galvanizado, com pingadeira, espessura 0,6 mm e desenvolvimento 500 mm, sobre uma camada de regularização de argamassa de cimento, confeccionada em obra, com aditivo hidrófugo, dosificação 1:6, de 4 cm de espessura, criando um caimento suficiente para drenar a água e vedação das juntas entre peças e, se for o caso, das uniões com os muros com adesivo especial para metais. Inclusive parte proporcional de marcação, cortes e limpeza final.
Inclui: Preparação da superfície de apoio. Preparação da base e dos meios de fixação. Marcação da disposição das peças. Colocação e fixação das peças metálicas niveladas e aprumadas. Vedação de juntas e limpeza.
Critério de medição de projeto: Comprimento medido entre eixos, segundo documentação gráfica de Projeto.
Critério de quantitativos de obra: Medir-se-á, a eixos, o comprimento realmente executado segundo especificações de Projeto.

| Código | Un | Descrição | Rendimento | Preço | Importância |
|---|---|---|---|---|---|
| mt20ame030j | m | Rufo metálico de chapa de aço galvanizado, com pingadeira, espessura 0,6 mm e desenvolvimento 500 mm. (material) | 1.050 | 12.86 | 13.50 |
| mt08aaa010a | m³ | Água. (material) | 0.006 | 3.46 | 0.02 |
| mt01arg002a | m³ | Areia média lavada. (material) | 0.026 | 104.55 | 2.72 |
| mt08cem002 | kg | Cimento cinza em sacos. (material) | 4.000 | 0.56 | 2.24 |
| mt08adt010 | kg | Aditivo hidrófugo para impermeabilização de argamassas ou concretos. (material) | 0.080 | 2.77 | 0.22 |
| mt20wwa021 | m | Vedação com adesivo a frio especial para metais. (material) | 2.800 | 3.33 | 9.32 |
| mq06hor010 | h | Betoneira. (equipamento) | 0.011 | 3.79 | 0.04 |
| mo020 | h | Pedreiro. (mão de obra) | 0.243 | 22.85 | 5.55 |
| mo113 | h | Auxiliar de serviços gerais. (mão de obra) | 0.554 | 17.93 | 9.93 |
| % | % | Custos diretos complementares | 2 % | 43.54 | 0.87 |
|  |  | Custos diretos |  |  | 44.41 |
