# Arremate de chapa dobrada de aço galvanizado, espessura 0,8 mm, desenvolvimento 150 mm e 5 dobras

- Propriedade do ficheiro: CYPE INGENIEROS, S.A.
- Formato: FIEBDC-3/2002
- Âmbito geográfico: Brasil
- Moeda: BRL
- Custos indiretos: 3.00 %
- Despesas gerais: 13.00 %
- Lucro: 6.00 %
- IVA: 17.00 %

**HRA100** m Arremate de chapa dobrada de aço galvanizado, espessura 0,8 mm, desenvolvimento 150 mm e 5 dobras.
Arremate de chapa dobrada de aço galvanizado, espessura 0,8 mm, desenvolvimento 150 mm e 5 dobras, fixada ao suporte com parafuso autoperfurante de aço galvanizado.
Inclui: Marcação. Colocação das chapas. Aprumo e nivelamento. Tratamento de encontros e de pontos singulares.
Critério de medição de projeto: Comprimento medido segundo documentação gráfica de Projeto.
Critério de quantitativos de obra: Medir-se-á o comprimento realmente executado segundo especificações de Projeto.

| Código | Un | Descrição | Rendimento | Preço | Importância |
|---|---|---|---|---|---|
| mt26cpa010gd | m | Arremate de chapa dobrada de aço galvanizado, espessura 0,8 mm, desenvolvimento 150 mm e 5 dobras. (material) | 1.000 | 13.45 | 13.45 |
| mt12www050 | Un | Parafuso autoperfurante de aço galvanizado. (material) | 6.000 | 0.07 | 0.42 |
| mo018 | h | Serralheiro. (mão de obra) | 0.121 | 20.86 | 2.52 |
| mo059 | h | Ajudante de serralheiro. (mão de obra) | 0.121 | 16.96 | 2.05 |
| % | % | Custos diretos complementares | 2 % | 18.44 | 0.37 |
|  |  | Custos diretos |  |  | 18.81 |
