# Aquecedor de passagem a gás, de condensação

- Propriedade do ficheiro: CYPE Ingenieros S.A.
- Formato: FIEBDC-3/2016
- Programa: Gerador de preços para construção civil. CYPE Ingenieros, S.A.
- Data: 28/05/2024
- Âmbito geográfico: Brasil
- Moeda: BRL
- Custos indiretos: 3 %
- Despesas gerais: 13 %
- Lucro: 6 %
- IVA: 17 %

## I Instalações

### IC Aquecimento, refrigeração, climatização e água quente

#### ICA Água quente

**ICA032** Un Aquecedor de passagem a gás, de condensação.
Aquecedor de passagem a gás N, para o serviço de água quente, de condensação, mural vertical, para utilização interior, câmara de combustão estanque, acendimento eletrônico à rede elétrica, sem chama piloto, controle termostático da temperatura, controle por comando à distância, possibilidade de trabalhar com água pré-aquecida por um sistema solar, ecrã digital, vazão de água quente de 1,9 a 27 l/min, potência de água quente de 6 a 50,3 kW, eficiência a 100% de carga nominal 97%, eficiência a 30% de carga nominal 101%, dimensões 775x452x286 mm, peso 34 kg, com dispositivo de controle de evacuação dos produtos da combustão e controle de chama por sonda de ionização, sem incluir o duto para evacuação dos produtos da combustão. Inclusive suporte e ancoragens de fixação a paramento vertical, registro de esfera, tubos de ligação flexíveis. Totalmente montado, ligado e testado.
Inclui: Marcação do aparelho. Fixação em paramento com elementos de ancoragem. Colocação do aparelho e acessórios. Ligação com a rede de abastecimento de água. Ligação à rede elétrica e de terra. Colocação em funcionamento.
Critério de medição de projeto: Número de unidades previstas, segundo documentação gráfica de Projeto.
Critério de quantitativos de obra: Medir-se-á o número de unidades realmente executadas segundo especificações de Projeto.

| Código | Un | Descrição | Rendimento | Preço | Importância |
|---|---|---|---|---|---|
| mt38cgj055a | Un | Aquecedor de passagem a gás N, para o serviço de água quente, de condensação, mural vertical, para utilização interior, câmara de combustão estanque, acendimento eletrônico à rede elétrica, sem chama piloto, controle termostático da temperatura, controle por comando à distância, possibilidade de trabalhar com água pré-aquecida por um sistema solar, ecrã digital, vazão de água quente de 1,9 a 27 l/min, potência de água quente de 6 a 50,3 kW, eficiência a 100% de carga nominal 97%, eficiência a 30% de carga nominal 101%, dimensões 775x452x286 mm, peso 34 kg, com dispositivo de controle de evacuação dos produtos da combustão e controle de chama por sonda de ionização. (material) | 1 | 8704.7 | 8704.700 |
| mt37sve010c | Un | Registro de esfera de latão niquelado para enroscar de 3/4". (material) | 1 | 21.81 | 21.810 |
| mt38tew010a | Un | Tubo de ligação flexível de 20 cm e 1/2" de diâmetro. (material) | 2 | 53.57 | 107.140 |
| mt38www011 | Un | Material auxiliar para instalações de água quente (material) | 1 | 9.71 | 9.710 |
| mo004 | h | Montador de instalações de calefação. (mão de obra) | 2.299 | 40.91 | 94.052 |
| mo103 | h | Ajudante de montador de instalações de calefação. (mão de obra) | 2.299 | 30.78 | 70.763 |
| % | % | Custos diretos complementares | 2 % | 9008.175 | 180.164 |
|  |  | Custos diretos |  |  | 9188.339 |

## Recursos

**mt38cgj055a** Un Aquecedor de passagem a gás N
Dados técnicos: Custo energético 1742.658 MJ; Emissão de CO2 111.965 kg
Resíduos:
- embalagem: re150101 Embalagens de papel e cartão. (componente de resíduo); rendimento 1.584 kg; Código LER 15 01 01; Massa do elemento 1 kg; Volume 0.001333 m3

**mt37sve010c** Un Registro de esfera de latão niquelado para enroscar de 3/4"
Dados técnicos: Custo energético 720.409 MJ; Emissão de CO2 48.441 kg
Resíduos:
- embalagem: re150101 Embalagens de papel e cartão; rendimento 0.072 kg
