# Coletor solar térmico para instalação coletiva, em fachada

- Propriedade do ficheiro: CYPE Ingenieros S.A.
- Formato: FIEBDC-3/2016
- Programa: Gerador de preços para construção civil. CYPE Ingenieros, S.A.
- Data: 26/03/2024
- Âmbito geográfico: Brasil
- Moeda: BRL
- Custos indiretos: 3 %
- Despesas gerais: 13 %
- Lucro: 6 %
- IVA: 17 %

## I Instalações

### IC Aquecimento, refrigeração, climatização e água quente

#### ICB Captação solar

**ICB013** Un Coletor solar térmico para instalação coletiva, em fachada.
Coletor solar térmico de tubos de vácuo, com possibilidade de rotação dos tubos, com painel de montagem vertical de 720x2220x120 mm, superfície útil 1,125 m², rendimento óptico 0,73 e coeficiente de perdas primário 0,18 W/m²K, composto de painel de 16 tubos de vidro com borosilicato unidos mediante carcaça de aço galvanizado pré-lacado, colocado sobre estrutura suporte para fachada. Inclusive acessórios de montagem e fixação, conjunto de ligações hidráulicas entre coletores solares térmicos, liquido de enchimento para coletor solar térmico, válvula de segurança, purgador, registros e demais acessórios. Totalmente montado, ligado e testado.
Inclui: Marcação do conjunto. Colocação da estrutura suporte. Colocação e fixação dos painéis sobre a estrutura suporte. Ligação com a rede de abastecimento de água. Enchimento do circuito.
Critério de medição de projeto: Número de unidades previstas, segundo documentação gráfica de Projeto.
Critério de quantitativos de obra: Medir-se-á o número de unidades realmente executadas segundo especificações de Projeto.

| Código | Un | Descrição | Rendimento | Preço | Importância |
|---|---|---|---|---|---|
| mt38csg200a | Un | Coletor solar térmico de tubos de vácuo, com possibilidade de rotação dos tubos, com painel de montagem vertical de 720x2220x120 mm, superfície útil 1,125 m², rendimento óptico 0,73 e coeficiente de perdas primário 0,18 W/m²K, composto de painel de 16 tubos de vidro com borosilicato unidos mediante carcaça de aço galvanizado pré-lacado. (material) | 1 | 5498.2 | 5498.200 |
| mt38csg208a | Un | Suportes para fixação à fachada vertical de coletor solar térmico de tubos de vácuo. (material) | 1 | 669.69 | 669.690 |
| mt38csg040 | Un | Kit de ligações hidráulicas para coletores solares térmicos, com ligações isoladas, tampões, passa-cabos e nípeis. (material) | 1 | 613.91 | 613.910 |
| mt38csg120 | Un | Purgador automático, especial para aplicações de energia solar térmica, equipado com registro de esfera e câmara de acumulação de vapor. (material) | 1 | 487.21 | 487.210 |
| mt38csg110 | Un | Válvula de segurança especial para aplicações de energia solar térmica, para uma temperatura máxima de 130°C. (material) | 1 | 259.84 | 259.840 |
| mt38csg100 | l | Solução água-glicol para enchimento de coletor solar térmico, para uma temperatura de trabalho de -28°C a +200°C. (material) | 1.16 | 26.79 | 31.076 |
| mt37sve010d | Un | Registro de esfera de latão niquelado para enroscar de 1". (material) | 2 | 36.28 | 72.560 |
| mo009 | h | Instalador de coletores solares. (mão de obra) | 3.135 | 40.91 | 128.253 |
| mo108 | h | Ajudante de instalador de coletores solares. (mão de obra) | 3.135 | 30.78 | 96.495 |
| % | % | Custos diretos complementares | 2 % | 7857.234 | 157.145 |
|  |  | Custos diretos |  |  | 8014.379 |

## Recursos

**mt38csg200a** Un Coletor solar térmico de tubos de vácuo
Dados técnicos: Custo energético 1113.592 MJ; Emissão de CO2 71.030 kg
Resíduos:
- embalagem: re150101 Embalagens de papel e cartão. (componente de resíduo); rendimento 2.73 kg; Código LER 15 01 01; Massa do elemento 1 kg; Volume 0.001333 m3

**mt38csg110** Un Válvula de segurança especial para aplicações de energia solar térmica, para uma temperatura máxima de 130°C
Dados técnicos: Custo energético 511.326 MJ; Emissão de CO2 34.399 kg
Resíduos:
- embalagem: re150101 Embalagens de papel e cartão; rendimento 0.072 kg

**mt37sve010d** Un Registro de esfera de latão niquelado para enroscar de 1"
Dados técnicos: Custo energético 843.399 MJ; Emissão de CO2 56.701 kg
Resíduos:
- embalagem: re150101 Embalagens de papel e cartão; rendimento 0.072 kg
