# Caldeira a óleo diesel, doméstica, convencional, de pé, para aquecimento e água quente

- Propriedade do ficheiro: CYPE Ingenieros S.A.
- Formato: FIEBDC-3/2016
- Programa: Gerador de preços para construção civil. CYPE Ingenieros, S.A.
- Data: 26/03/2024
- Âmbito geográfico: Brasil
- Moeda: BRL
- Custos indiretos: 3 %
- Despesas gerais: 13 %
- Lucro: 6 %
- IVA: 17 %

## I Instalações

### IC Aquecimento, refrigeração, climatização e água quente

#### ICC Caldeiras a óleo diesel

**ICC017** Un Caldeira a óleo diesel, doméstica, convencional, de pé, para aquecimento e água quente
Caldeira de pé a óleo diesel, para aquecimento e água quente acumulada com reservatório integrado, câmara de combustão estanque, potência escalonável de 20 a 25 kW, dimensões 295x535x1451 mm, vaso de expansão de 18 litros e reservatório de aço inoxidável de 78 litros, acendimento eletrônico e segurança do queimador por fotocélula, sem chama piloto, equipamento formado por: corpo de caldeira de chapa de aço especial anticorrosão, painel de controle e comando, queimador com pré-aquecedor, bomba de circulação com três velocidades, válvula de segurança, sem incluir o duto para evacuação dos produtos da combustão. Totalmente montada, ligada e testada.
Inclui: Marcação. Disposição dos elementos. Montagem da caldeira e dos seus acessórios. Ligação com as redes de abastecimento de água, de óleo diesel, de saneamento e elétrica, e com o duto de evacuação dos produtos de combustão. Colocação em funcionamento.
Critério de medição de projeto: Número de unidades previstas, segundo documentação gráfica de Projeto.
Critério de quantitativos de obra: Medir-se-á o número de unidades realmente executadas segundo especificações de Projeto.

| Código | Un | Descrição | Rendimento | Preço | Importância |
|---|---|---|---|---|---|
| mt38cqj012a | Un | Caldeira de pé a óleo diesel, para aquecimento e água quente acumulada com reservatório integrado, câmara de combustão estanque, potência escalonável de 20 a 25 kW, dimensões 295x535x1451 mm, vaso de expansão de 18 litros e reservatório de aço inoxidável de 78 litros, acendimento eletrônico e segurança do queimador por fotocélula, sem chama piloto, equipamento formado por: corpo de caldeira de chapa de aço especial anticorrosão, painel de controle e comando, queimador com pré-aquecedor, bomba de circulação com três velocidades, válvula de segurança. (material) | 1 | 17279.47 | 17279.470 |
| mt38www012 | Un | Material auxiliar para instalações de aquecimento e água quente (material) | 1 | 14.06 | 14.060 |
| mo004 | h | Montador de instalações de calefação. (mão de obra) | 7.315 | 40.91 | 299.257 |
| mo103 | h | Ajudante de montador de instalações de calefação. (mão de obra) | 7.315 | 30.78 | 225.156 |
| % | % | Custos diretos complementares | 2 % | 17817.943 | 356.359 |
|  |  | Custos diretos |  |  | 18174.302 |

## Recursos

**mt38cqj012a** Un Caldeira de pé a óleo diesel
Dados técnicos: Custo energético 4866.977 MJ; Emissão de CO2 376.395 kg
Resíduos:
- embalagem: re150101 Embalagens de papel e cartão. (componente de resíduo); rendimento 2.341 kg; Código LER 15 01 01; Massa do elemento 1 kg; Volume 0.001333 m3
- embalagem: re170201 Madeira. (componente de resíduo); rendimento 0.626 kg; Código LER 17 02 01; Massa do elemento 1 kg; Volume 0.000909 m3
