# Caldeira a óleo diesel, coletiva, de baixa temperatura, de pé, de chapa de aço

- Propriedade do ficheiro: CYPE Ingenieros S.A.
- Formato: FIEBDC-3/2016
- Programa: Gerador de preços para construção civil. CYPE Ingenieros, S.A.
- Data: 26/03/2024
- Âmbito geográfico: Brasil
- Moeda: BRL
- Custos indiretos: 3 %
- Despesas gerais: 13 %
- Lucro: 6 %
- IVA: 17 %

## I Instalações

### IC Aquecimento, refrigeração, climatização e água quente

#### ICC Caldeiras a óleo diesel

**ICC128** Un Caldeira a óleo diesel, coletiva, de baixa temperatura, de pé, de chapa de aço.
Caldeira de pé, de baixa temperatura, com corpo de chapa de aço, grande isolamento térmico e porta frontal com possibilidade de rotação à esquerda ou à direita, para queimador pressurizado de óleo diesel ou gás, potência útil de 85 a 120 kW, peso 450 kg, dimensões 1522x800x1157 mm, com quadro de regulação para a regulação da caldeira em função da temperatura exterior ou para a regulação da caldeira de tipo mestre em instalações com várias caldeiras, com controle para garantir as condições de trabalho do equipamento, sonda de temperatura exterior, e sonda de temperatura para regulação da temperatura de impulsão ou retorno da água, construção compacta. Inclusive registros, filtro de óleo diesel, medidor de óleo diesel, válvula de segurança, purgadores, e descarga para ralo para o esvaziamento da caldeira e a drenagem da válvula de segurança, sem incluir o duto para evacuação dos produtos da combustão. Totalmente montada, ligada e colocada em funcionamento pela empresa instaladora para a verificação do seu correto funcionamento.
Inclui: Marcação. Disposição dos elementos. Montagem da caldeira e dos seus acessórios. Ligação com as redes de abastecimento de água, de óleo diesel, de saneamento e elétrica, e com o duto de evacuação dos produtos de combustão. Colocação em funcionamento.
Critério de medição de projeto: Número de unidades previstas, segundo documentação gráfica de Projeto.
Critério de quantitativos de obra: Medir-se-á o número de unidades realmente executadas segundo especificações de Projeto.

| Código | Un | Descrição | Rendimento | Preço | Importância |
|---|---|---|---|---|---|
| mt38cbu071ac | Un | Caldeira de pé, de baixa temperatura, com corpo de chapa de aço, grande isolamento térmico e porta frontal com possibilidade de rotação à esquerda ou à direita, para queimador pressurizado de óleo diesel ou gás, potência útil de 85 a 120 kW, peso 450 kg, dimensões 1522x800x1157 mm, com quadro de regulação para a regulação da caldeira em função da temperatura exterior ou para a regulação da caldeira de tipo mestre em instalações com várias caldeiras, com controle para garantir as condições de trabalho do equipamento, sonda de temperatura exterior, e sonda de temperatura para regulação da temperatura de impulsão ou retorno da água, construção compacta. (material) | 1 | 34150.77 | 34150.770 |
| mt38ccg100a | Un | Queimador pressurizado modulante para óleo diesel, de potência máxima 120 kW, com acendimento eletrônico. (material) | 1 | 5290.59 | 5290.590 |
| mt37sve010a | Un | Registro de esfera de latão niquelado para enroscar de 3/8". (material) | 2 | 12.45 | 24.900 |
| mt38sss210a | Un | Filtro de óleo diesel retentor de resíduos de alumínio, com peneiro de aço inoxidável com perfurações de 0,1 mm de diâmetro, com rosca de 3/8". (material) | 1 | 33.36 | 33.360 |
| mt38sss200b | Un | Medidor de óleo diesel, para enroscar, de 3/8" de diâmetro nominal, vazão máxima de 200 l/h e temperatura máxima do líquido conduzido 60°C, inclusive nípeis de ligação. (material) | 1 | 2246.69 | 2246.690 |
| mt37svs010a | Un | Válvula de segurança, de latão, com rosca de 1/2" de diâmetro, regulada a 3 bar de pressão. (material) | 1 | 13.2 | 13.200 |
| mt37sgl020d | Un | Purgador automático de ar com bóia e rosca de 1/2" de diâmetro, corpo e tampa de latão, para uma pressão máxima de funcionamento de 10 bar e uma temperatura máxima de 110°C. (material) | 2 | 26.12 | 52.240 |
| mt38sss120 | Un | Pirostato de rearme manual. (material) | 1 | 471.53 | 471.530 |
| mt38www050 | Un | Descarga a ralo, para a drenagem da válvula de segurança, composto por 1 m de tubo de aço-carbono preto de 1/2" e funil descarga, inclusive acessórios e peças especiais. (material) | 1 | 100.46 | 100.460 |
| mt35tpt010ae | m | Tubo rígido de PVC VD-M de 16 mm de diâmetro exterior e 1,3 mm de espessura. Resistência à compressão 750 N, resistência ao impacto 2 joules, temperatura de trabalho -5°C até 60°C, classificação 3321, com o preço incrementado em 20% relativamente a acessórios e peças especiais. (material) | 10 | 2.09 | 20.900 |
| mt35cep010aa | m | Cabo unipolar H07V-U, sendo a sua tensão atribuída de 450/750 V, reação ao fogo classe Eca segundo NP EN 50575, com condutor unifilar de cobre classe 1 de 1,5 mm² de seção, com isolamento de PVC. (material) | 20 | 0.52 | 10.400 |
| mt38ccg011a | Un | Arranque do queimador para óleo diesel. (material) | 1 | 1004.54 | 1004.540 |
| mt38www010 | Un | Material auxiliar para instalações de aquecimento. (material) | 1 | 11.25 | 11.250 |
| mt37www010 | Un | Material auxiliar para instalações de abastecimento de água. (material) | 1 | 4.18 | 4.180 |
| mo004 | h | Montador de instalações de calefação. (mão de obra) | 4.305 | 40.91 | 176.118 |
| mo103 | h | Ajudante de montador de instalações de calefação. (mão de obra) | 4.305 | 30.78 | 132.508 |
| % | % | Custos diretos complementares | 2 % | 43743.636 | 874.873 |
|  |  | Custos diretos |  |  | 44618.509 |

Resíduos:
- colocação: mt35tpt010ae; fator de resíduo 0.0275
- colocação: mt35cep010aa; fator de resíduo 0.0165

## Recursos

**mt38cbu071ac** Un Caldeira de pé, de baixa temperatura
Dados técnicos: Custo energético 14826.168 MJ; Emissão de CO2 1158.586 kg
Resíduos:
- embalagem: re150101 Embalagens de papel e cartão. (componente de resíduo); rendimento 2.634 kg; Código LER 15 01 01; Massa do elemento 1 kg; Volume 0.001333 m3
- embalagem: re170201 Madeira. (componente de resíduo); rendimento 0.662 kg; Código LER 17 02 01; Massa do elemento 1 kg; Volume 0.000909 m3

**mt37sve010a** Un Registro de esfera de latão niquelado para enroscar de 3/8"
Dados técnicos: Custo energético 298.729 MJ; Emissão de CO2 20.121 kg
Resíduos:
- embalagem: re150101 Embalagens de papel e cartão; rendimento 0.072 kg

**mt37svs010a** Un Válvula de segurança, de latão, com rosca de 1/2" de diâmetro, regulada a 3 bar de pressão
Dados técnicos: Custo energético 511.326 MJ; Emissão de CO2 34.399 kg
Resíduos:
- embalagem: re150101 Embalagens de papel e cartão; rendimento 0.072 kg

**mt37sgl020d** Un Purgador automático de ar com bóia e rosca de 1/2" de diâmetro
Dados técnicos: Custo energético 35.179 MJ; Emissão de CO2 2.421 kg
Resíduos:
- embalagem: re150101 Embalagens de papel e cartão; rendimento 0.072 kg

**mt35tpt010ae** m Tubo rígido de PVC VD-M de 16 mm de diâmetro exterior e 1,3 mm de espessura. Resistência à compressão 750 N
Dados técnicos: Custo energético 7.750 MJ; Emissão de CO2 0.385 kg; Código LER 17 02 03; Massa do elemento 0.08 kg; Volume 0.000133 m3

**mt35cep010aa** m Cabo unipolar H07V-U
Dados técnicos: Custo energético 0.772 MJ; Emissão de CO2 0.069 kg; Código LER 17 04 11; Massa do elemento 0.02 kg; Volume 0.000013 m3
Resíduos:
- embalagem: re150101 Embalagens de papel e cartão; rendimento 0.065 kg
