# Caldeira a óleo diesel, doméstica, de condensação, de pé, para aquecimento e água quente

- Propriedade do ficheiro: CYPE Ingenieros S.A.
- Formato: FIEBDC-3/2016
- Programa: Gerador de preços para construção civil. CYPE Ingenieros, S.A.
- Data: 26/03/2024
- Âmbito geográfico: Brasil
- Moeda: BRL
- Custos indiretos: 3 %
- Despesas gerais: 13 %
- Lucro: 6 %
- IVA: 17 %

## I Instalações

### IC Aquecimento, refrigeração, climatização e água quente

#### ICC Caldeiras a óleo diesel

**ICC216** Un Caldeira a óleo diesel, doméstica, de condensação, de pé, para aquecimento e água quente
Caldeira de pé, de condensação com recuperador de aço inoxidável, com corpo de ferro fundido cinza GL 180 e queimador pressurizado de óleo diesel de chama azul, eficiência energética classe A, potência de aquecimento 22 kW, peso 192 kg, dimensões 773x600x601 mm, quadro de regulação e cronotermostato modulante com sonda de temperatura exterior, vazão mássico de gás queimado 0,0089 kg/s, com conteúdo de CO2 14%, pressão de impulsão disponível 30 Pa, conteúdo de água 33 l, kit de ligação de caldeira a óleo diesel a circuito de aquecimento, kit de segurança para caldeira a óleo diesel, kit de ligação de caldeira a óleo diesel a vaso de expansão, com Reservatório com permutador vertical de solo, para produção de água quente em combinação com caldeira, de 160 l, com kit de ligação hidráulica para ligar a caldeira ao reservatório. Sem incluir o duto para evacuação dos produtos da combustão. Totalmente montada, ligada e testada.
Inclui: Marcação. Disposição dos elementos. Montagem da caldeira e dos seus acessórios. Ligação com as redes de abastecimento de água, de óleo diesel, de saneamento e elétrica, e com o duto de evacuação dos produtos de combustão. Colocação em funcionamento.
Critério de medição de projeto: Número de unidades previstas, segundo documentação gráfica de Projeto.
Critério de quantitativos de obra: Medir-se-á o número de unidades realmente executadas segundo especificações de Projeto.

| Código | Un | Descrição | Rendimento | Preço | Importância |
|---|---|---|---|---|---|
| mt38cqj110a | Un | Caldeira de pé, de condensação com recuperador de aço inoxidável, com corpo de ferro fundido cinza GL 180 e queimador pressurizado de óleo diesel de chama azul, eficiência energética classe A, potência de aquecimento 22 kW, peso 192 kg, dimensões 773x600x601 mm, quadro de regulação e cronotermostato modulante com sonda de temperatura exterior, vazão mássico de gás queimado 0,0089 kg/s, com conteúdo de CO2 14%, pressão de impulsão disponível 30 Pa, conteúdo de água 33 l. (material) | 1 | 24714.26 | 24714.260 |
| mt38cqj519a | Un | Kit de segurança para caldeira a óleo diesel, composto por manômetro, válvula de segurança e purgador de ar. (material) | 1 | 620.3 | 620.300 |
| mt38cqj530a | Un | Kit de ligação de caldeira a óleo diesel a vaso de expansão, com válvula de enchimento e vazamento. (material) | 1 | 724.77 | 724.770 |
| mt38cqj575a | Un | Reservatório com permutador vertical de solo, para produção de água quente em combinação com caldeira, de 160 l, de aço esmaltado, com permutador de uma serpentina, eficiência energética classe B, com isolamento térmico de espuma rígida de poliuretano, proteção contra a corrosão com ânodo de magnésio e controle de temperatura por sonda NTC. (material) | 1 | 5321.57 | 5321.570 |
| mt38cqj580a | Un | Kit de ligação hidráulica para ligar a caldeira ao reservatório. (material) | 1 | 2350.63 | 2350.630 |
| mt38www012 | Un | Material auxiliar para instalações de aquecimento e água quente (material) | 1 | 14.06 | 14.060 |
| mo004 | h | Montador de instalações de calefação. (mão de obra) | 1.977 | 40.91 | 80.879 |
| mo103 | h | Ajudante de montador de instalações de calefação. (mão de obra) | 1.977 | 30.78 | 60.852 |
| % | % | Custos diretos complementares | 2 % | 33887.321 | 677.746 |
|  |  | Custos diretos |  |  | 34565.067 |

## Recursos

**mt38cqj110a** Un Caldeira de pé, de condensação com recuperador de aço inoxidável
Dados técnicos: Custo energético 6375.420 MJ; Emissão de CO2 494.806 kg
Resíduos:
- embalagem: re150101 Embalagens de papel e cartão. (componente de resíduo); rendimento 2.47 kg; Código LER 15 01 01; Massa do elemento 1 kg; Volume 0.001333 m3
- embalagem: re170201 Madeira. (componente de resíduo); rendimento 0.642 kg; Código LER 17 02 01; Massa do elemento 1 kg; Volume 0.000909 m3

**mt38cqj575a** Un Reservatório com permutador vertical de solo
Dados técnicos: Custo energético 3357.884 MJ; Emissão de CO2 257.962 kg
Resíduos:
- embalagem: re150101 Embalagens de papel e cartão; rendimento 2.175 kg
- embalagem: re170201 Madeira; rendimento 0.606 kg

**mt38cqj580a** Un Kit de ligação hidráulica para ligar a caldeira ao reservatório
Dados técnicos: Custo energético 86.768 MJ; Emissão de CO2 0.979 kg
Resíduos:
- embalagem: re150101 Embalagens de papel e cartão; rendimento 2.175 kg
- embalagem: re170201 Madeira; rendimento 0.606 kg
