# Reservatório

- Propriedade do ficheiro: CYPE Ingenieros S.A.
- Formato: FIEBDC-3/2016
- Programa: Gerador de preços para construção civil. CYPE Ingenieros, S.A.
- Data: 28/05/2024
- Âmbito geográfico: Brasil
- Moeda: BRL
- Custos indiretos: 3 %
- Despesas gerais: 13 %
- Lucro: 6 %
- IVA: 17 %

## I Instalações

### IC Aquecimento, refrigeração, climatização e água quente

#### ICD Combustível líquido

**ICD020** Un Reservatório.
Reservatório certificado de óleo diesel de superfície de polietileno de alta densidade (PEAD/HDPE) para instalação no interior de edificações, de parede simples contido em recipiente estanque, com uma capacidade de 3000 litros, para pequenos consumos individuais. Incluindo indicador de nível, detector de fugas, quatro bocas de entrada/saída, canalização até à caldeira com tubulação de cobre de 18 mm de diâmetro protegida com funda de tubo de PVC, válvulas e acessórios de ligação, e elementos de proteção segundo norma. Totalmente montado, ligado e testado.
Inclui: Colocação do reservatório sobre os apoios. Montagem de válvulas e acessórios. Colocação da boca de carga e da tampa de registo. Colocação e fixação da canalização até à caldeira. Ligação à rede de terra.
Critério de medição de projeto: Número de unidades previstas, segundo documentação gráfica de Projeto.
Critério de quantitativos de obra: Medir-se-á o número de unidades realmente executadas segundo especificações de Projeto.

| Código | Un | Descrição | Rendimento | Preço | Importância |
|---|---|---|---|---|---|
| mt38dep110i | Un | Reservatório de óleo diesel de polietileno (PEAD/HDPE), de superfície, de parede simples contido em recipiente estanque, com uma capacidade de 3000 litros, para pequenos consumos individuais. Inclusive elementos de proteção segundo norma. (material) | 1 | 5357.56 | 5357.560 |
| mt38dep022a | Un | Indicador de nível para reservatório de combustíveis líquidos. (material) | 1 | 1187.04 | 1187.040 |
| mt38dep023a | Un | Regulador de nível para reservatório de combustíveis líquidos. (material) | 1 | 222.67 | 222.670 |
| mt38dep024c | Un | Conjunto de boca de carga, válvulas e acessórios de ligação para reservatório de combustíveis líquidos. (material) | 1 | 646.59 | 646.590 |
| mt43tco010ca | m | Tubo de cobre estirado a frio sem solda, diâmetro D=16/18 mm e 1 mm de espessura. (material) | 10 | 7.16 | 71.600 |
| mt35aia090ad | m | Tubo rígido de PVC, ligável, dobrável a quente, de cor preto, de 32 mm de diâmetro nominal, para canalização fixa na superfície. Resistência à compressão 1250 N, resistência ao impacto 2 joules, temperatura de trabalho -5°C até 60°C, com grau de proteção IP547, propriedades eléctricas: isolante, não propagador da chama. Inclusive abraçadeiras, elementos de fixação e acessórios (curvas, manguitos, tês, cotovelos e curvas flexíveis). (material) | 10 | 20.85 | 208.500 |
| mo004 | h | Montador de instalações de calefação. (mão de obra) | 1.568 | 40.91 | 64.147 |
| mo103 | h | Ajudante de montador de instalações de calefação. (mão de obra) | 1.568 | 30.78 | 48.263 |
| % | % | Custos diretos complementares | 2 % | 7806.370 | 156.127 |
|  |  | Custos diretos |  |  | 7962.497 |

Resíduos:
- colocação: mt43tco010ca Tubo de cobre estirado a frio sem solda, diâmetro D=16/18 mm e 1 mm de espessura; fator de resíduo 0.044
- colocação: mt35aia090ad; fator de resíduo 0.0275

## Recursos

**mt38dep110i** Un Reservatório de óleo diesel de polietileno (PEAD/HDPE)
Dados técnicos: Custo energético 17541.166 MJ; Emissão de CO2 622.153 kg
Resíduos:
- embalagem: re150101 Embalagens de papel e cartão. (componente de resíduo); rendimento 0.086 kg; Código LER 15 01 01; Massa do elemento 1 kg; Volume 0.001333 m3

**mt38dep023a** Un Regulador de nível para reservatório de combustíveis líquidos
Dados técnicos: Custo energético 66.593 MJ; Emissão de CO2 2.833 kg
Resíduos:
- embalagem: re150101 Embalagens de papel e cartão; rendimento 0.072 kg

**mt43tco010ca** m Tubo de cobre estirado a frio sem solda, diâmetro D=16/18 mm e 1 mm de espessura
Dados técnicos: Custo energético 17.693 MJ; Emissão de CO2 0.341 kg; Código LER 17 04 01; Massa do elemento 0.48 kg; Volume 0.00032 m3

**mt35aia090ad** m Tubo rígido de PVC
Dados técnicos: Custo energético 36.814 MJ; Emissão de CO2 1.828 kg; Código LER 17 02 03; Massa do elemento 0.38 kg; Volume 0.000633 m3
