# Reservatório de combustível líquido, enterrado, de chapa de aço

- Propriedade do ficheiro: CYPE Ingenieros S.A.
- Formato: FIEBDC-3/2016
- Programa: Gerador de preços para construção civil. CYPE Ingenieros, S.A.
- Data: 28/05/2024
- Âmbito geográfico: Brasil
- Moeda: BRL
- Custos indiretos: 3 %
- Despesas gerais: 13 %
- Lucro: 6 %
- IVA: 17 %

## I Instalações

### IC Aquecimento, refrigeração, climatização e água quente

#### ICD Combustível líquido

**ICD110** Un Reservatório de combustível líquido, enterrado, de chapa de aço.
Reservatório certificado de óleo diesel, enterrado, de chapa de aço, de parede simples, com uma capacidade de 3000 litros. Incluindo indicador de nível, tampa removível, elementos de proteção segundo norma, tratamento exterior através de jateamento SA 2 1/2 e acabamento com uma camada de resina de poliuretano de 600 microns de espessura. Totalmente montado, ligado e testado. Sem incluir trabalhos auxiliares, o aterramento, nem o equipamento de proteção catódica.
Inclui: Colocação do reservatório. Montagem da tampa removível e dos seus acessórios.
Critério de medição de projeto: Número de unidades previstas, segundo documentação gráfica de Projeto.
Critério de quantitativos de obra: Medir-se-á o número de unidades realmente executadas segundo especificações de Projeto.

| Código | Un | Descrição | Rendimento | Preço | Importância |
|---|---|---|---|---|---|
| mt38dep001ga | Un | Reservatório certificado de combustível líquido, enterrado, de chapa de aço, de parede simples, de 1500 mm de diâmetro e 1900 mm de comprimento, com uma capacidade de 3000 litros. Tratamento exterior: jateamento SA 2 1/2 e acabamento através de camada de resina de poliuretano de 600 microns de espessura. Inclusive elementos de proteção segundo norma. (material) | 1 | 26179.85 | 26179.850 |
| mt38dep006a | Un | Indicador de nível com sonda, para reservatório de combustível líquido de chapa de aço. (material) | 1 | 473.24 | 473.240 |
| mt38dep009a | Un | Tampa removível de 40x40 cm, para inspeção de reservatório de combustível líquido. (material) | 1 | 234.87 | 234.870 |
| mq04cag010a | h | Caminhão com grua de carga máxima 6 t. (equipamento) | 0.25 | 203.71 | 50.928 |
| mo004 | h | Montador de instalações de calefação. (mão de obra) | 6.27 | 40.91 | 256.506 |
| mo103 | h | Ajudante de montador de instalações de calefação. (mão de obra) | 6.27 | 30.78 | 192.991 |
| % | % | Custos diretos complementares | 2 % | 27388.385 | 547.768 |
|  |  | Custos diretos |  |  | 27936.153 |

## Recursos

**mt38dep001ga** Un Reservatório certificado de combustível líquido
Dados técnicos: Custo energético 3305.203 MJ; Emissão de CO2 175.017 kg
Resíduos:
- embalagem: re150101 Embalagens de papel e cartão. (componente de resíduo); rendimento 4.302 kg; Código LER 15 01 01; Massa do elemento 1 kg; Volume 0.001333 m3

**mt38dep009a** Un Tampa removível de 40x40 cm, para inspeção de reservatório de combustível líquido
Dados técnicos: Custo energético 242.339 MJ; Emissão de CO2 15.161 kg
Resíduos:
- embalagem: re150101 Embalagens de papel e cartão; rendimento 0.072 kg
