# Boca de carga para reservatório de combustível líquido

- Propriedade do ficheiro: CYPE Ingenieros S.A.
- Formato: FIEBDC-3/2016
- Programa: Gerador de preços para construção civil. CYPE Ingenieros, S.A.
- Data: 26/03/2024
- Âmbito geográfico: Brasil
- Moeda: BRL
- Custos indiretos: 3 %
- Despesas gerais: 13 %
- Lucro: 6 %
- IVA: 17 %

## I Instalações

### IC Aquecimento, refrigeração, climatização e água quente

#### ICD Combustível líquido

**ICD105** Un Boca de carga para reservatório de combustível líquido.
Boca de carga para reservatório de combustível líquido, de latão, de 3", colocada através de união roscada. Totalmente montada, ligada e testada.
Inclui: Marcação. Montagem, colocação e fixação da boca de carga. Ligação.
Critério de medição de projeto: Número de unidades previstas, segundo documentação gráfica de Projeto.
Critério de quantitativos de obra: Medir-se-á o número de unidades realmente executadas segundo especificações de Projeto.

| Código | Un | Descrição | Rendimento | Preço | Importância |
|---|---|---|---|---|---|
| mt38dep003c | Un | Boca de carga, de latão, de 3", para enroscar. (material) | 1 | 328.05 | 328.050 |
| mo004 | h | Montador de instalações de calefação. (mão de obra) | 0.209 | 40.91 | 8.550 |
| mo103 | h | Ajudante de montador de instalações de calefação. (mão de obra) | 0.209 | 30.78 | 6.433 |
| % | % | Custos diretos complementares | 2 % | 343.033 | 6.861 |
|  |  | Custos diretos |  |  | 349.894 |
