# Chapéu de duto de ventilação para reservatório de combustível líquido

- Propriedade do ficheiro: CYPE Ingenieros S.A.
- Formato: FIEBDC-3/2016
- Programa: Gerador de preços para construção civil. CYPE Ingenieros, S.A.
- Data: 26/03/2024
- Âmbito geográfico: Brasil
- Moeda: BRL
- Custos indiretos: 3 %
- Despesas gerais: 13 %
- Lucro: 6 %
- IVA: 17 %

## I Instalações

### IC Aquecimento, refrigeração, climatização e água quente

#### ICD Combustível líquido

**ICD117** Un Chapéu de duto de ventilação para reservatório de combustível líquido.
Chapéu de duto de ventilação para reservatório de combustível líquido, tipo seta, de 1 1/2", colocado através de união roscada. Totalmente montado, ligado e testado.
Inclui: Marcação. Ligação do chapéu ao duto de ventilação.
Critério de medição de projeto: Número de unidades previstas, segundo documentação gráfica de Projeto.
Critério de quantitativos de obra: Medir-se-á o número de unidades realmente executadas segundo especificações de Projeto.

| Código | Un | Descrição | Rendimento | Preço | Importância |
|---|---|---|---|---|---|
| mt38dep030c | Un | Chapéu tipo cogumelo, de latão, com grelha corta-fogo, para enroscar, de 1 1/2". (material) | 1 | 35.73 | 35.730 |
| mo004 | h | Montador de instalações de calefação. (mão de obra) | 0.105 | 40.91 | 4.296 |
| mo103 | h | Ajudante de montador de instalações de calefação. (mão de obra) | 0.105 | 30.78 | 3.232 |
| % | % | Custos diretos complementares | 2 % | 43.258 | 0.865 |
|  |  | Custos diretos |  |  | 44.123 |
