# Reservatório de combustível líquido, de superfície, de polietileno de alta densidade (PEAD/HDPE)

- Propriedade do ficheiro: CYPE Ingenieros S.A.
- Formato: FIEBDC-3/2016
- Programa: Gerador de preços para construção civil. CYPE Ingenieros, S.A.
- Data: 26/03/2024
- Âmbito geográfico: Brasil
- Moeda: BRL
- Custos indiretos: 3 %
- Despesas gerais: 13 %
- Lucro: 6 %
- IVA: 17 %

## I Instalações

### IC Aquecimento, refrigeração, climatização e água quente

#### ICD Combustível líquido

**ICD120** Un Reservatório de combustível líquido, de superfície, de polietileno de alta densidade (PEAD/HDPE).
Reservatório certificado de óleo diesel, de superfície, colocado no interior do edifício, de polietileno de alta densidade (PEAD/HDPE), de parede simples contido em bandeja, com uma capacidade de 500 litros. Incluindo bandeja, acessórios de ligação e elementos de proteção segundo norma. Totalmente montado, ligado e testado.
Inclui: Colocação da bandeja. Colocação do reservatório. Montagem de acessórios.
Critério de medição de projeto: Número de unidades previstas, segundo documentação gráfica de Projeto.
Critério de quantitativos de obra: Medir-se-á o número de unidades realmente executadas segundo especificações de Projeto.

| Código | Un | Descrição | Rendimento | Preço | Importância |
|---|---|---|---|---|---|
| mt38dep116a | Un | Bandeja de coleta de derrames de polietileno de alta densidade (PEAD/HDPE). (material) | 1 | 623.56 | 623.560 |
| mt38dep099a | Un | Reservatório certificado de combustível líquido, de superfície, de polietileno de alta densidade (PEAD/HDPE), de parede simples, de 1180x640x955 mm, com uma capacidade de 500 litros e quatro bocas de entrada/saída. (material) | 1 | 1504.42 | 1504.420 |
| mt38dep114a | Un | Acessórios de carga, aspiração e ventilação para reservatório de combustível líquido de polietileno de alta densidade (PEAD/HDPE). (material) | 1 | 175.13 | 175.130 |
| mo004 | h | Montador de instalações de calefação. (mão de obra) | 0.627 | 40.91 | 25.651 |
| mo103 | h | Ajudante de montador de instalações de calefação. (mão de obra) | 0.627 | 30.78 | 19.299 |
| % | % | Custos diretos complementares | 2 % | 2348.060 | 46.961 |
|  |  | Custos diretos |  |  | 2395.021 |

## Recursos

**mt38dep116a** Un Bandeja de coleta de derrames de polietileno de alta densidade (PEAD/HDPE)
Dados técnicos: Custo energético 520.791 MJ; Emissão de CO2 18.529 kg
Resíduos:
- embalagem: re150101 Embalagens de papel e cartão. (componente de resíduo); rendimento 0.072 kg; Código LER 15 01 01; Massa do elemento 1 kg; Volume 0.001333 m3

**mt38dep099a** Un Reservatório certificado de combustível líquido
Dados técnicos: Custo energético 3151.966 MJ; Emissão de CO2 111.853 kg
Resíduos:
- embalagem: re150101 Embalagens de papel e cartão; rendimento 0.086 kg
