# Válvula de pé

- Propriedade do ficheiro: CYPE Ingenieros S.A.
- Formato: FIEBDC-3/2016
- Programa: Gerador de preços para construção civil. CYPE Ingenieros, S.A.
- Data: 26/03/2024
- Âmbito geográfico: Brasil
- Moeda: BRL
- Custos indiretos: 3 %
- Despesas gerais: 13 %
- Lucro: 6 %
- IVA: 17 %

## I Instalações

### IC Aquecimento, refrigeração, climatização e água quente

#### ICD Combustível líquido

**ICD130** Un Válvula de pé.
Válvula de pé de clapeta dupla, de latão e assento de EPDM, para enroscar, de 2". Totalmente montada, ligada e testada.
Inclui: Marcação. Ligação da válvula de pé.
Critério de medição de projeto: Número de unidades previstas, segundo documentação gráfica de Projeto.
Critério de quantitativos de obra: Medir-se-á o número de unidades realmente executadas segundo especificações de Projeto.

| Código | Un | Descrição | Rendimento | Preço | Importância |
|---|---|---|---|---|---|
| mt38dep008a | Un | Válvula de pé de clapeta dupla, de latão e assento de EPDM, para enroscar, de 2", com filtro de aço inoxidável. (material) | 1 | 575.55 | 575.550 |
| mo004 | h | Montador de instalações de calefação. (mão de obra) | 0.157 | 40.91 | 6.423 |
| mo103 | h | Ajudante de montador de instalações de calefação. (mão de obra) | 0.157 | 30.78 | 4.832 |
| % | % | Custos diretos complementares | 2 % | 586.805 | 11.736 |
|  |  | Custos diretos |  |  | 598.541 |

## Recursos

**mt38dep008a** Un Válvula de pé de clapeta dupla, de latão e assento de EPDM, para enroscar, de 2", com filtro de aço inoxidável
Dados técnicos: Custo energético 1366.179 MJ; Emissão de CO2 96.790 kg
Resíduos:
- embalagem: re150101 Embalagens de papel e cartão. (componente de resíduo); rendimento 0.072 kg; Código LER 15 01 01; Massa do elemento 1 kg; Volume 0.001333 m3
