# Redutor de pressão para óleo diesel

- Propriedade do ficheiro: CYPE Ingenieros S.A.
- Formato: FIEBDC-3/2016
- Programa: Gerador de preços para construção civil. CYPE Ingenieros, S.A.
- Data: 26/03/2024
- Âmbito geográfico: Brasil
- Moeda: BRL
- Custos indiretos: 3 %
- Despesas gerais: 13 %
- Lucro: 6 %
- IVA: 17 %

## I Instalações

### IC Aquecimento, refrigeração, climatização e água quente

#### ICD Combustível líquido

**ICD180** Un Redutor de pressão para óleo diesel.
Redutor de pressão, de 20 l/h de vazão nominal, de 0,2 a 10 bar de pressão de entrada e 0,1 bar de pressão de saída e de 1/4" de diâmetro de rosca. Totalmente montado, ligado e testado.
Inclui: Marcação. Ligação do redutor.
Critério de medição de projeto: Número de unidades previstas, segundo documentação gráfica de Projeto.
Critério de quantitativos de obra: Medir-se-á o número de unidades realmente executadas segundo especificações de Projeto.

| Código | Un | Descrição | Rendimento | Preço | Importância |
|---|---|---|---|---|---|
| mt38dep950a | Un | Redutor de pressão, de 20 l/h de vazão nominal, de 0,2 a 10 bar de pressão de entrada e 0,1 bar de pressão de saída e de 1/4" de diâmetro de rosca. (material) | 1 | 109.14 | 109.140 |
| mo004 | h | Montador de instalações de calefação. (mão de obra) | 0.157 | 40.91 | 6.423 |
| mo103 | h | Ajudante de montador de instalações de calefação. (mão de obra) | 0.157 | 30.78 | 4.832 |
| % | % | Custos diretos complementares | 2 % | 120.395 | 2.408 |
|  |  | Custos diretos |  |  | 122.803 |
