# Painel para sistema de aquecimento e refrigeração por teto radiante, com forro removível

- Propriedade do ficheiro: CYPE Ingenieros S.A.
- Formato: FIEBDC-3/2016
- Programa: Gerador de preços para construção civil. CYPE Ingenieros, S.A.
- Data: 26/03/2024
- Âmbito geográfico: Brasil
- Moeda: BRL
- Custos indiretos: 3 %
- Despesas gerais: 13 %
- Lucro: 6 %
- IVA: 17 %

## I Instalações

### IC Aquecimento, refrigeração, climatização e água quente

#### ICE Emissores a água para aquecimento e refrigeração

**ICE022** Un Painel para sistema de aquecimento e refrigeração por teto radiante, com forro removível.
Painel refrigerante, de grafite expandido, para forro removível, de 1200x600 mm, com circuito integrado de tubo de polietileno reticulado (PE-X) com barreira de oxigênio, de 10 mm de diâmetro e 1,5 mm de espessura, com camada de absorção acústica de fibra de vidro e carcaça metálica branca, Euroclasse C-s2, d0 de reação ao fogo para sistema de aquecimento e refrigeração por teto radiante; suspenso da laje com perfis à vista. Totalmente montado, ligado e testado.
Critérios considerados na determinação do preço da unidade de obra: O preço não inclui a estrutura suporte.
Inclui: Colocação dos painéis.
Critério de medição de projeto: Número de unidades previstas, segundo documentação gráfica de Projeto.
Critério de quantitativos de obra: Medir-se-á o número de unidades realmente executadas segundo especificações de Projeto.

| Código | Un | Descrição | Rendimento | Preço | Importância |
|---|---|---|---|---|---|
| mt38etu005a | Un | Painel refrigerante, de grafite expandido, para forro removível, de 1200x600 mm, com circuito integrado de tubo de polietileno reticulado (PE-X) com barreira de oxigênio, de 10 mm de diâmetro e 1,5 mm de espessura, com camada de absorção acústica de fibra de vidro e carcaça metálica branca, Euroclasse C-s2, d0 de reação ao fogo. (material) | 1 | 848.06 | 848.060 |
| mo004 | h | Montador de instalações de calefação. (mão de obra) | 0.075 | 40.91 | 3.068 |
| mo103 | h | Ajudante de montador de instalações de calefação. (mão de obra) | 0.038 | 30.78 | 1.170 |
| % | % | Custos diretos complementares | 2 % | 852.298 | 17.046 |
|  |  | Custos diretos |  |  | 869.344 |
