# Tubulação de distribuição de água para sistema de aquecimento e refrigeração por teto radiante

- Propriedade do ficheiro: CYPE Ingenieros S.A.
- Formato: FIEBDC-3/2016
- Programa: Gerador de preços para construção civil. CYPE Ingenieros, S.A.
- Data: 26/03/2024
- Âmbito geográfico: Brasil
- Moeda: BRL
- Custos indiretos: 3 %
- Despesas gerais: 13 %
- Lucro: 6 %
- IVA: 17 %

## I Instalações

### IC Aquecimento, refrigeração, climatização e água quente

#### ICE Emissores a água para aquecimento e refrigeração

**ICE023** m Tubulação de distribuição de água para sistema de aquecimento e refrigeração por teto radiante.
Tubulação principal para sistema de aquecimento e refrigeração por teto radiante, formada por tubo de polietileno reticulado (PE-Xa) com barreira de oxigênio e camada de proteção de polietileno (PE) modificado, de 20 mm de diâmetro exterior e 2 mm de espessura, segundo ISO 15875-2. Inclusive material auxiliar para montagem e fixação. Totalmente montada, ligada e testada.
Inclui: Marcação do traçado da tubulação, acessórios e peças especiais. Colocação e fixação da tubulação, acessórios e peças especiais.
Critério de medição de projeto: Comprimento medido segundo documentação gráfica de Projeto.
Critério de quantitativos de obra: Medir-se-á o comprimento realmente executado segundo especificações de Projeto.

| Código | Un | Descrição | Rendimento | Preço | Importância |
|---|---|---|---|---|---|
| mt37tpu012g | m | Tubo de polietileno reticulado (PE-Xa) com barreira de oxigênio e camada de proteção de polietileno (PE) modificado, de 20 mm de diâmetro exterior e 2 mm de espessura, segundo ISO 15875-2. (material) | 1 | 8.84 | 8.840 |
| mt37tpu413b | Un | Material auxiliar para montagem e fixação das tubulações de polietileno reticulado (PE-Xa) com barreira de oxigênio (EVOH), de 20 mm de diâmetro exterior. (material) | 1 | 0.51 | 0.510 |
| mo004 | h | Montador de instalações de calefação. (mão de obra) | 0.105 | 40.91 | 4.296 |
| mo103 | h | Ajudante de montador de instalações de calefação. (mão de obra) | 0.105 | 30.78 | 3.232 |
| % | % | Custos diretos complementares | 2 % | 16.878 | 0.338 |
|  |  | Custos diretos |  |  | 17.216 |

Resíduos:
- colocação: mt37tpu012g; fator de resíduo 0.0275049

## Recursos

**mt37tpu012g** m Tubo de polietileno reticulado (PE-Xa) com barreira de oxigênio e camada de proteção de polietileno (PE) modificado
Dados técnicos: Custo energético 9.979 MJ; Emissão de CO2 0.495 kg; Código LER 17 02 03; Massa do elemento 0.103 kg; Volume 0.000172 m3
