# Acessório para tubulação de distribuição de água para sistema de aquecimento e refrigeração por teto radiante

- Propriedade do ficheiro: CYPE Ingenieros S.A.
- Formato: FIEBDC-3/2016
- Programa: Gerador de preços para construção civil. CYPE Ingenieros, S.A.
- Data: 26/03/2024
- Âmbito geográfico: Brasil
- Moeda: BRL
- Custos indiretos: 3 %
- Despesas gerais: 13 %
- Lucro: 6 %
- IVA: 17 %

## I Instalações

### IC Aquecimento, refrigeração, climatização e água quente

#### ICE Emissores a água para aquecimento e refrigeração

**ICE024** Un Acessório para tubulação de distribuição de água para sistema de aquecimento e refrigeração por teto radiante.
Tê de latão, de 20x9,9x20 mm.
Inclui: Colocação e fixação do acessório.
Critério de medição de projeto: Número de unidades previstas, segundo documentação gráfica de Projeto.
Critério de quantitativos de obra: Medir-se-á o número de unidades realmente executadas segundo especificações de Projeto.

| Código | Un | Descrição | Rendimento | Preço | Importância |
|---|---|---|---|---|---|
| mt38etu108a | Un | Tê de latão, de 20x9,9x20 mm, sistema de união Quick and Easy, inclusive anéis. (material) | 1 | 96.83 | 96.830 |
| mo103 | h | Ajudante de montador de instalações de calefação. (mão de obra) | 0.01 | 30.78 | 0.308 |
| % | % | Custos diretos complementares | 2 % | 97.138 | 1.943 |
|  |  | Custos diretos |  |  | 99.081 |
