# Radiador

- Propriedade do ficheiro: CYPE Ingenieros S.A.
- Formato: FIEBDC-3/2016
- Programa: Gerador de preços para construção civil. CYPE Ingenieros, S.A.
- Data: 26/03/2024
- Âmbito geográfico: Brasil
- Moeda: BRL
- Custos indiretos: 3 %
- Despesas gerais: 13 %
- Lucro: 6 %
- IVA: 17 %

## I Instalações

### IC Aquecimento, refrigeração, climatização e água quente

#### ICE Emissores a água para aquecimento e refrigeração

**ICE040** Un Radiador.
Radiador de alumínio injetado, emissão calorífica 448,2 kcal/h, para uma diferença média de temperatura de 50°C entre o radiador e o ambiente, composto de 6 elementos, de 425 mm de altura, com frontal plano, em instalação de aquecimento central por água, com sistema bitubo. Inclusive válvula de secionamento termostática, detentor, purgador automático, tampões, reduções, juntas, ancoragens, suportes, nípeis de ligação à rede de distribuição e todos os acessórios necessários para o seu correto funcionamento. Totalmente montado, ligado e testado.
Inclui: Marcação através de molde. Fixação em paramento com elementos de ancoragem. Localização e fixação das unidades. Montagem de acessórios. Ligação com a rede de abastecimento de água.
Critério de medição de projeto: Número de unidades previstas, segundo documentação gráfica de Projeto.
Critério de quantitativos de obra: Medir-se-á o número de unidades realmente executadas segundo especificações de Projeto.

| Código | Un | Descrição | Rendimento | Preço | Importância |
|---|---|---|---|---|---|
| mt38emi010af | Un | Elemento para radiador de alumínio injetado em instalações de água quente até 6 bar e 110°C, de 425 mm de altura, com frontal plano e emissão calorífica 74,7 kcal/h para uma diferença média de temperatura de 50°C entre o radiador e o ambiente. (material) | 6 | 78.35 | 470.100 |
| mt38emi011a | Un | Kit para montagem de radiador de alumínio injetado, composto por tampões e reduções, pintados e zincados com rosca à direita ou à esquerda, juntas, suportes, purgador automático, spray de tinta para retoques e outros acessórios necessários. (material) | 1 | 92.09 | 92.090 |
| mt38emi013 | Un | Kit para ligação de radiador de alumínio injetado à tubulação de distribuição, composto por válvula de secionamento termostática, detentor, ligações e outros acessórios necessários. (material) | 1 | 172.78 | 172.780 |
| mo004 | h | Montador de instalações de calefação. (mão de obra) | 0.479 | 40.91 | 19.596 |
| mo103 | h | Ajudante de montador de instalações de calefação. (mão de obra) | 0.479 | 30.78 | 14.744 |
| % | % | Custos diretos complementares | 2 % | 769.310 | 15.386 |
|  |  | Custos diretos |  |  | 784.696 |

## Recursos

**mt38emi010af** Un Elemento para radiador de alumínio injetado em instalações de água quente até 6 bar e 110°C
Dados técnicos: Custo energético 116.467 MJ; Emissão de CO2 8.631 kg
Resíduos:
- embalagem: re150101 Embalagens de papel e cartão. (componente de resíduo); rendimento 0.072 kg; Código LER 15 01 01; Massa do elemento 1 kg; Volume 0.001333 m3

**mt38emi011a** Un Kit para montagem de radiador de alumínio injetado
Dados técnicos: Custo energético 22.429 MJ; Emissão de CO2 1.709 kg
Resíduos:
- embalagem: re150101 Embalagens de papel e cartão; rendimento 0.072 kg

**mt38emi013** Un Kit para ligação de radiador de alumínio injetado à tubulação de distribuição
Dados técnicos: Custo energético 66.805 MJ; Emissão de CO2 4.545 kg
Resíduos:
- embalagem: re150101 Embalagens de papel e cartão; rendimento 0.072 kg
