# Painel radiante de teto

- Propriedade do ficheiro: CYPE Ingenieros S.A.
- Formato: FIEBDC-3/2016
- Programa: Gerador de preços para construção civil. CYPE Ingenieros, S.A.
- Data: 26/03/2024
- Âmbito geográfico: Brasil
- Moeda: BRL
- Custos indiretos: 3 %
- Despesas gerais: 13 %
- Lucro: 6 %
- IVA: 17 %

## I Instalações

### IC Aquecimento, refrigeração, climatização e água quente

#### ICE Emissores a água para aquecimento e refrigeração

**ICE060** Un Painel radiante de teto.
Painel radiante de aço, de teto, para água quente, para uma pressão máxima de trabalho de 4 bar e uma temperatura máxima de 120°C, de 300 mm de largura e 6000 mm de comprimento nominal, com tubos de aço electrossoldados a frio, de 1/2" de diâmetro, afastados 150 mm, tubos alargados para facilitar a solda de ligação entre painéis, acabamento com tinta epóxi-poliéster branco RAL 9001, com coletor em extremo do painel nos elementos inicial e final de cada linha, isolamento térmico superior através de manta de fibra de vidro de 30 mm de espessura com papel aluminizado e com fitas de fixação, perfis laterais, cobre-juntas, régua transversal e travessa de suspensão, em instalação de aquecimento e refrigeração central por água. Totalmente montado, ligado e testado.
Inclui: Marcação através de molde. Fixação das placas à estrutura suporte. Ligação com a rede de abastecimento de água.
Critério de medição de projeto: Superfície útil, medida segundo documentação gráfica de Projeto.
Critério de quantitativos de obra: Medir-se-á a superfície realmente executada segundo especificações de Projeto.

| Código | Un | Descrição | Rendimento | Preço | Importância |
|---|---|---|---|---|---|
| mt38sab010aaa | m | Painel radiante de aço, de teto, para água quente, para uma pressão máxima de trabalho de 4 bar e uma temperatura máxima de 120°C, de 300 mm de largura e 6000 mm de comprimento nominal, com tubos de aço electrossoldados a frio, de 1/2" de diâmetro, afastados 150 mm, tubos alargados para facilitar a solda de ligação entre painéis, acabamento com tinta epóxi-poliéster branco RAL 9001, com coletor em extremo do painel nos elementos inicial e final de cada linha, isolamento térmico superior através de manta de fibra de vidro de 30 mm de espessura com papel aluminizado e com fitas de fixação, perfis laterais, cobre-juntas, régua transversal e travessa de suspensão. (material) | 6 | 222 | 1332.000 |
| mo004 | h | Montador de instalações de calefação. (mão de obra) | 0.523 | 40.91 | 21.396 |
| mo103 | h | Ajudante de montador de instalações de calefação. (mão de obra) | 0.523 | 30.78 | 16.098 |
| % | % | Custos diretos complementares | 2 % | 1369.494 | 27.390 |
|  |  | Custos diretos |  |  | 1396.884 |
