# Coletor para aquecimento e refrigeração por teto radiante

- Propriedade do ficheiro: CYPE Ingenieros S.A.
- Formato: FIEBDC-3/2016
- Programa: Gerador de preços para construção civil. CYPE Ingenieros, S.A.
- Data: 26/03/2024
- Âmbito geográfico: Brasil
- Moeda: BRL
- Custos indiretos: 3 %
- Despesas gerais: 13 %
- Lucro: 6 %
- IVA: 17 %

## I Instalações

### IC Aquecimento, refrigeração, climatização e água quente

#### ICE Emissores a água para aquecimento e refrigeração

**ICE103** Un Coletor para aquecimento e refrigeração por teto radiante.
Coletor pré-montado de poliamida reforçada, para 4 circuitos, composto de ligações principais de 1", derivações de 3/4", termômetros, purgadores manuais, válvula de enchimento, válvula de esvaziamento, medidores de vazão, tampões terminais e suportes, registros de esfera para fecho do circuito do coletor, nípeis fêmea de 20 mm x 3/4" eurocone. Totalmente montado, ligado e testado.
Inclui: Marcação da localização do coletor. Colocação do coletor. Ligação das tubulações ao coletor. Ligação do coletor à rede de distribuição interior ou à caldeira.
Critério de medição de projeto: Número de unidades previstas, segundo documentação gráfica de Projeto.
Critério de quantitativos de obra: Medir-se-á o número de unidades realmente executadas segundo especificações de Projeto.

| Código | Un | Descrição | Rendimento | Preço | Importância |
|---|---|---|---|---|---|
| mt37alu009c | Un | Coletor pré-montado de poliamida reforçada, para 4 circuitos, composto de ligações principais de 1", derivações de 3/4", termômetros, purgadores manuais, válvula de enchimento, válvula de esvaziamento, medidores de vazão, tampões terminais e suportes. (material) | 1 | 1198.12 | 1198.120 |
| mt37alu005e | Un | Nípel fêmea de 20 mm x 3/4" eurocone. (material) | 8 | 31.5 | 252.000 |
| mt37alu082a | Un | Registro de esfera para fecho do circuito do coletor de 1" de diâmetro. (material) | 2 | 115.1 | 230.200 |
| mo004 | h | Montador de instalações de calefação. (mão de obra) | 1.672 | 40.91 | 68.402 |
| mo103 | h | Ajudante de montador de instalações de calefação. (mão de obra) | 1.672 | 30.78 | 51.464 |
| % | % | Custos diretos complementares | 2 % | 1800.186 | 36.004 |
|  |  | Custos diretos |  |  | 1836.190 |

Resíduos:
- colocação: mt37alu009c; fator de resíduo 0.0165

## Recursos

**mt37alu009c** Un Coletor pré-montado de poliamida reforçada
Dados técnicos: Custo energético 39.743 MJ; Emissão de CO2 2.008 kg; Código LER 17 02 03; Massa do elemento 0.41 kg; Volume 0.000683 m3
Resíduos:
- embalagem: re150101 Embalagens de papel e cartão. (componente de resíduo); rendimento 0.042 kg; Código LER 15 01 01; Massa do elemento 1 kg; Volume 0.001333 m3

**mt37alu005e** Un Nípel fêmea de 20 mm x 3/4" eurocone
Dados técnicos: Custo energético 41.153 MJ; Emissão de CO2 2.822 kg
Resíduos:
- embalagem: re150101 Embalagens de papel e cartão; rendimento 0.072 kg

**mt37alu082a** Un Registro de esfera para fecho do circuito do coletor de 1" de diâmetro
Dados técnicos: Custo energético 254.804 MJ; Emissão de CO2 17.171 kg
Resíduos:
- embalagem: re150101 Embalagens de papel e cartão; rendimento 0.072 kg
