# Sistema de aquecimento e refrigeração por piso radiante de baixa altura, com camada de argamassa

- Propriedade do ficheiro: CYPE Ingenieros S.A.
- Formato: FIEBDC-3/2016
- Programa: Gerador de preços para construção civil. CYPE Ingenieros, S.A.
- Data: 26/03/2024
- Âmbito geográfico: Brasil
- Moeda: BRL
- Custos indiretos: 3 %
- Despesas gerais: 13 %
- Lucro: 6 %
- IVA: 17 %

## I Instalações

### IC Aquecimento, refrigeração, climatização e água quente

#### ICE Emissores a água para aquecimento e refrigeração

**ICE130** m² Sistema de aquecimento e refrigeração por piso radiante de baixa altura, com camada de argamassa.
Sistema de aquecimento por piso radiante de baixa altura, composto por, banda de espuma de polietileno (PE), de 60x8 mm, painel porta-tubos de poliestireno, válido para tubo de 9,9 mm de diâmetro, com tela autocolante, de 1120x720 mm e 12 mm de altura total, tubo de polietileno reticulado (PE-Xa) com barreira de oxigênio, de 9,9 mm de diâmetro exterior e 1,1 mm de espessura e argamassa autonivelante, com resistência à compressão de 20 N/mm², resistência à flexão de 4 N/mm², de 15 mm de espessura. Totalmente montado, ligado e testado.
Inclui: Preparação e limpeza da superfície de apoio. Marcação da instalação. Fixação do rodapé perimetral. Colocação dos painéis. Marcação do traçado da tubulação. Colocação e fixação das tubulações. Derramamento e espalhamento da camada de argamassa autonivelante.
Critério de medição de projeto: Superfície útil, medida segundo documentação gráfica de Projeto.
Critério de quantitativos de obra: Medir-se-á a superfície realmente executada segundo especificações de Projeto.

| Código | Un | Descrição | Rendimento | Preço | Importância |
|---|---|---|---|---|---|
| mt17epu026a | m | Banda de espuma de polietileno (PE), de 60x8 mm. (material) | 0.6 | 14.75 | 8.850 |
| mt17epu015e | m² | Painel porta-tubos de poliestireno, válido para tubo de 9,9 mm de diâmetro, com tela autocolante, de 1120x720 mm e 12 mm de altura total, espaçamento do tubo múltiplo de 5 cm. (material) | 1 | 232.65 | 232.650 |
| mt37tpu017e | m | Tubo de polietileno reticulado (PE-Xa) com barreira de oxigênio, de 9,9 mm de diâmetro exterior e 1,1 mm de espessura, segundo ISO 15875-2. (material) | 10 | 7.3 | 73.000 |
| mt09mal020a | m³ | Argamassa autonivelante, com resistência à compressão de 20 N/mm², resistência à flexão de 4 N/mm², à base de sulfato de cálcio, para espessuras de 2,5 a 7,0 cm, usada em nivelação de pisos. (material) | 0.015 | 637.56 | 9.563 |
| mt08aaa010a | m³ | Água. (material) | 0.004 | 3.79 | 0.015 |
| mq06pym020 | h | Misturadora-bombeadora para argamassas autonivelantes. (equipamento) | 0.05 | 40.14 | 2.007 |
| mo004 | h | Montador de instalações de calefação. (mão de obra) | 0.7 | 40.91 | 28.637 |
| mo103 | h | Ajudante de montador de instalações de calefação. (mão de obra) | 0.7 | 30.78 | 21.546 |
| mo031 | h | Aplicador de argamassa autonivelante. (mão de obra) | 0.052 | 32.24 | 1.676 |
| mo069 | h | Ajudante de aplicador de argamassa autonivelante. (mão de obra) | 0.052 | 30.23 | 1.572 |
| % | % | Custos diretos complementares | 2 % | 379.516 | 7.590 |
|  |  | Custos diretos |  |  | 387.106 |

Resíduos:
- colocação: mt17epu026a Banda de espuma de polietileno (PE), de 60x8 mm; fator de resíduo 0.0598214
- colocação: mt17epu015e; fator de resíduo 0.024
- colocação: mt37tpu017e; fator de resíduo 0.0275
- colocação: mt09mal020a; fator de resíduo 0.0036

## Recursos

**mt17epu026a** m Banda de espuma de polietileno (PE), de 60x8 mm
Dados técnicos: Custo energético 4.712 MJ; Emissão de CO2 0.169 kg; Código LER 17 06 04; Massa do elemento 0.0336 kg; Volume 0.000056 m3
Resíduos:
- embalagem: re170203 Plástico. (componente de resíduo); rendimento 0.001 kg; Código LER 17 02 03; Massa do elemento 1 kg; Volume 0.001667 m3

**mt17epu015e** m² Painel porta-tubos de poliestireno
Dados técnicos: Custo energético 6.465 MJ; Emissão de CO2 0.303 kg; Código LER 17 06 04; Massa do elemento 0.06 kg; Volume 0.0001 m3
Resíduos:
- embalagem: re170203 Plástico; rendimento 0.034 kg

**mt37tpu017e** m Tubo de polietileno reticulado (PE-Xa) com barreira de oxigênio
Dados técnicos: Custo energético 4.263 MJ; Emissão de CO2 0.212 kg; Código LER 17 02 03; Massa do elemento 0.044 kg; Volume 0.000073 m3

**mt09mal020a** m³ Argamassa autonivelante
Dados técnicos: Custo energético 1365.000 MJ; Emissão de CO2 105.000 kg; Código LER 17 01 01; Massa do elemento 2100 kg; Volume 1.4 m3

**mt08aaa010a** m³ Água
Dados técnicos: Custo energético 60.000 MJ; Emissão de CO2 30.000 kg
