# Equipamento de regulação e controle para coletor, através de cabeças eletrotérmicas

- Propriedade do ficheiro: CYPE Ingenieros S.A.
- Formato: FIEBDC-3/2016
- Programa: Gerador de preços para construção civil. CYPE Ingenieros, S.A.
- Data: 26/03/2024
- Âmbito geográfico: Brasil
- Moeda: BRL
- Custos indiretos: 3 %
- Despesas gerais: 13 %
- Lucro: 6 %
- IVA: 17 %

## I Instalações

### IC Aquecimento, refrigeração, climatização e água quente

#### ICE Emissores a água para aquecimento e refrigeração

**ICE150** Un Equipamento de regulação e controle para coletor, através de cabeças eletrotérmicas.
Sistema de regulação da temperatura para coletor, para aquecimento, composto de central cor branca, para um máximo de 6 termostatos de controle e 8 cabeças eletrotérmicas, com comunicação bidireccional via rádio com os termostatos e as sondas, termostatos digitais, e cabeças eletrotérmicas, a 24 V. Totalmente montado, ligado e testado.
Inclui: Colocação, fixação e ligação elétrica e de comunicação com todos os elementos que o exigem na instalação.
Critério de medição de projeto: Número de unidades previstas, segundo documentação gráfica de Projeto.
Critério de quantitativos de obra: Medir-se-á o número de unidades realmente executadas segundo especificações de Projeto.

| Código | Un | Descrição | Rendimento | Preço | Importância |
|---|---|---|---|---|---|
| mt38esu151a | Un | Central cor branca, para um máximo de 6 termostatos de controle e 8 cabeças eletrotérmicas, com comunicação bidireccional via rádio com os termostatos e as sondas, para aquecimento e refrigeração, de 340x110x55 mm, com antena de rádio e transformador elétrico. (material) | 1 | 3559.11 | 3559.110 |
| mt38esu030a | Un | Termostato digital, dimensões 80x80x9 mm, cor branca, com comunicação via rádio com a central e sensor de umidade, com entrada para sonda remota de temperatura. (material) | 2 | 1401.17 | 2802.340 |
| mt38esu010a | Un | Cabeça electrotérmica, a 24 V. (material) | 4 | 411.81 | 1647.240 |
| mo004 | h | Montador de instalações de calefação. (mão de obra) | 0.732 | 40.91 | 29.946 |
| mo103 | h | Ajudante de montador de instalações de calefação. (mão de obra) | 0.732 | 30.78 | 22.531 |
| % | % | Custos diretos complementares | 2 % | 8061.167 | 161.223 |
|  |  | Custos diretos |  |  | 8222.390 |
