# Regulação e controle centralizado

- Propriedade do ficheiro: CYPE Ingenieros S.A.
- Formato: FIEBDC-3/2016
- Programa: Gerador de preços para construção civil. CYPE Ingenieros, S.A.
- Data: 26/03/2024
- Âmbito geográfico: Brasil
- Moeda: BRL
- Custos indiretos: 3 %
- Despesas gerais: 13 %
- Lucro: 6 %
- IVA: 17 %

## I Instalações

### IC Aquecimento, refrigeração, climatização e água quente

#### ICF Unidades não autônomas de climatização

**ICF001** Un Regulação e controle centralizado.
Regulação e controle centralizado, formado por: controlador de fan-coil (FCC), configurado como principal; sonda de temperatura para impulsão para ar primário; termostato de ambiente (RU) multifuncional. Totalmente montado, ligado e colocado em funcionamento pela empresa instaladora para a verificação do seu correto funcionamento.
Inclui: Implantação da unidade. Colocação e fixação da unidade. Ligação com o fan-coil. Colocação em funcionamento.
Critério de medição de projeto: Número de unidades previstas, segundo documentação gráfica de Projeto.
Critério de quantitativos de obra: Medir-se-á o número de unidades realmente executadas segundo especificações de Projeto.

| Código | Un | Descrição | Rendimento | Preço | Importância |
|---|---|---|---|---|---|
| mt42cnt090b | Un | Controlador de fan-coil (FCC), configurado como principal, com ação proporcional sobre válvula e gestão automática de até 3 velocidades de ventilação, entrada digital com função configurável desde o controlador central do sistema. (material) | 1 | 1151.87 | 1151.870 |
| mt42cnt110b | Un | Sonda de temperatura de impulsão. (material) | 1 | 80.36 | 80.360 |
| mt42cnt100a | Un | Termostato ambiente (RU) multi-funcional, com sonda de temperatura incorporada e display digital para ajuste e visualização de temperatura, modo de funcionamento e velocidade de ventilação. (material) | 1 | 401.82 | 401.820 |
| mt35cep010aa | m | Cabo unipolar H07V-U, sendo a sua tensão atribuída de 450/750 V, reação ao fogo classe Eca segundo NP EN 50575, com condutor unifilar de cobre classe 1 de 1,5 mm² de seção, com isolamento de PVC. (material) | 6 | 0.52 | 3.120 |
| mt35tpt010ke | m | Tubo rígido de PVC VD-F de 16 mm de diâmetro exterior e 1,3 mm de espessura. Resistência à compressão 1250 N, resistência ao impacto 6 joules, temperatura de trabalho -25°C até 90°C, classificação 4442, com o preço incrementado em 20% relativamente a acessórios e peças especiais. (material) | 3 | 11.9 | 35.700 |
| mo005 | h | Instalador de ar condicionado. (mão de obra) | 1.16 | 40.91 | 47.456 |
| mo104 | h | Ajudante de instalador de ar condicionado. (mão de obra) | 1.16 | 30.78 | 35.705 |
| % | % | Custos diretos complementares | 2 % | 1756.031 | 35.121 |
|  |  | Custos diretos |  |  | 1791.152 |

Resíduos:
- colocação: mt35cep010aa; fator de resíduo 0.0165
- colocação: mt35tpt010ke; fator de resíduo 0.0275

## Recursos

**mt42cnt090b** Un Controlador de fan-coil (FCC)
Dados técnicos: Custo energético 23.314 MJ; Emissão de CO2 1.258 kg
Resíduos:
- embalagem: re150101 Embalagens de papel e cartão. (componente de resíduo); rendimento 0.038 kg; Código LER 15 01 01; Massa do elemento 1 kg; Volume 0.001333 m3

**mt35cep010aa** m Cabo unipolar H07V-U
Dados técnicos: Custo energético 0.772 MJ; Emissão de CO2 0.069 kg; Código LER 17 04 11; Massa do elemento 0.02 kg; Volume 0.000013 m3
Resíduos:
- embalagem: re150101 Embalagens de papel e cartão; rendimento 0.065 kg

**mt35tpt010ke** m Tubo rígido de PVC VD-F de 16 mm de diâmetro exterior e 1,3 mm de espessura. Resistência à compressão 1250 N
Dados técnicos: Custo energético 7.750 MJ; Emissão de CO2 0.385 kg; Código LER 17 02 03; Massa do elemento 0.08 kg; Volume 0.000133 m3
